# Erlebnisbad-Los 15 Tischlerarbeiten, Innentüren
Angebotsaufforderung (GAEB 90, DA83)
DV-Nummer: 2026GM02
Eröffnung: 17.04.26
Währung: EUR

## Tischlerarbeiten / Innentüren
Datum: 19.03.26

### Titel 00 Allgemeines / Vorbemerkungen

*Hinweis*
Die Stadt Senftenberg plant die Sanierung und
Modernisierung des Erlebnisbades einschließlich der
technischen Anlagen mit dem Neubau eines
Erschließungs- und Funktionstraktes sowie der
Außenanlagen.
Die Baumaßnahmen sollen zeitgleich ausgeführt werden.

Das Erlebnisbad in seiner jetzigen Form besteht aus
mehreren Gebäudeabschnitten und im Norden grenzt das
Fitnessstudio Sakura, in Teilbereichen direkt mit einer
baulichen Verbindung, an das Bad an.
Den Kern des Gebäudekomplexes bildet die Schwimmhalle
mit einer Stahlskelettkonstruktion, welche als
Typenbau "Typ Anklam" 1971 errichtet wurde.
In den Jahren 1994- 1996 wurde die Halle grundhaft
saniert, um den Erlebnisbereich und das Eingangsgebäude
erweitert und die Freiflächen erhielten ihr heutiges
Aussehen.

Sanierungsziel:
Mit der geplanten Sanierung und Modernisierung sollen
die vorhandenen funktionalen, baulichen und technischen
Defizite und Mängeln beseitigt bzw. deutlich reduziert
werden.

Neubau Erschließung- und Funktionstrakt (neue Halle:
NH,
Gebäudeteil III):
- Errichtung eines 2- geschossigen Neubaus in
Massiverbauweise mit Flachgründung und geneigtem
Flachdach. Das UG wurde als Rohbau bereits in einem
vorangegangenen Bauabschnitt realisiert.
Das Erdgeschoss muss im Zuge dieser Ausschreibung noch
errichtet werden. Schnittstelle: OK Decke KG
- Einbau eines Lastenaufzuges

Sanierung und Modernisierung im Bestand (alte Halle:
AH,
Gebäudeteil I und Erlebnisbereich: EB, Gebäudeteil II):
- Erneuerung Schwimmerbecken
Fassade
- Rückbau und Erneuerung der WDVS- Fassade
- Rückbau und Erneuerung der Pfosten- Riegel- Fassade,
Fenster, Türen
- Rückbau und Erneuerung der Dacheindeckung,
Dachklempner Schwimmhallendach
- Instandsetzung Metalldach Erlebnisbereich
- Sanierung und Erweiterung der Sanitärspange
- Sanierung und Umbau Wartebereich
- Sanierung Kinder- und Erlebnisbecken
- Rückbau und Erneuerung der Boden- und Wandfliesen
- Rückbau und Erneuerung von Unterhangdecken
- Sanierung von Metall- und Holzoberflächen
- Rückbau und Erneuerung aller haustechnischen Anlagen
HLS
- Rückbau und Erneuerung Elt/- TK/- IT Anlagen
- Einbau einer Gebäudeautomation
Baulicher Brandschutz/ Energetische Verbesserung
- Brandschutztechnische Ertüchtigung nach Vorgabe des
BSK
- Energetische Ertüchtigung nach Vorgabe Bauphysik/
GEG- Nachweis

Gebäudedaten:
Neubau Funktionstrakt (Neuer Anbau (NA) Gebäudeteil
III): 2
Vollgeschosse
Gebäudeabmessungen:
  Länge:  ca.  30 m
  Breite:  ca.  16 m
  Höhe:  ca.  6  m (ab OKF EG- Hochpunkt)
Grundflächen/- Rauminhalte:
  BGF UG:  ca.  450 m²
  BGF EG:  ca.  470 m²
  BRI UG:  ca. 1.700 m³
  BRI EG:  ca. 2.100 m³

Sanierung Bestandsgebäude (teilunterkellert) Alte
Halle (AH) -
Gebäudeteil I und Erlebnisbereich (EB) Gebäudeteil
II): 2
Vollgeschosse
Gebäudeabmessungen:
  Länge:  ca.  45 m
  Breite:  ca.  54 m
  Höhe:  ca.  bis 8  m (ab OKF EG- Hochpunkt)
Grundflächen/- Rauminhalte:
  BGF UG:  ca. 1.500 m²
  BGF EG:  ca. 1.900 m²
  BRI UG:  ca. 3.200 m³
  BRI EG:  ca. 10.100 m³

*Hinweis*
1.1 Allgemeine Angaben
Der Wortlaut des vom Auftraggeber übergebenen
Leistungsverzeichnisses ist verbindlich. Das gilt auch
dann,
wenn der Auftragnehmer selbstgefertigte Kurzfassungen
verwendet sowie für vorgesehene Alternativpositionen.
Werden
vom Bieter einzelne Positionen oder Abschnitte des
Leistungsverzeichnisses als technisch mangelhaft
angesehen,
hat er dies rechtzeitig vor Angebotsabgabe anzuzeigen.

Ist im LV vorgegeben, auf welche Art und Weise die
Leistung zu
erbringen ist, so ist der AN daran gebunden.
Anderenfalls hat
der AN die technologische Ausführung seiner Arbeiten
selbst zu
wählen und grundsätzlich mit der Bauleitung
abzustimmen.
Dabei ist Rücksicht auf andere gleichzeitig oder
anschließend
tätige Gewerke sowie die Vorleistungen zu nehmen.

1.2 Arbeitsabschnitte
Bei der Ausführung des vertraglichen Leistungsumfanges
ist
gesamtablauftechnisch und auf Grund der engen
Fristsetzung
zwingend eine kontinuierliche und durchgängige
Baudurchführung zu sichern.
Für einzelne, in sich geschlossene Leistungsbereiche
ist jedoch
von einer abschnittsweisen Bauausführung auszugehen.
Auf Grund der technologischen und zeitlichen
Abhängigkeiten
der gleichzeitig durchgeführten
Arbeiten sowie material-technologisch bedingter
Austrocknungs-oder Erhärtungszeiten, müssen
zeitliche Unterbrechnungen für einzelne
Leistungsbereiche und Arbeiten berücksichtigt
werden.Insbesondere betrifft dies:
Einrichten der Baustelle; Vorhalten ggf. Umsetzen über
die
Bauzeit * Räumen bzw. Rückbau der Baustelle.
Aufwendungen für ein diesbezüglich mehrfaches Besetzen
und
Einrichten der Baustellen je nach Erfordernis sind in
der
Preisbildung zu berücksichtigen. Eine gesonderte
Vergütung
erfolgt hierfür nicht!

Bei der geplanten Ausführung der Leistungen sind
hinsichtlich der Erstellung der Werkplanung, deren
Kosten
und Aufwand im Angebotspreis zu kalkulieren sind, sowie
der Montage vor Ort folgende Teilobjekte und
Einzelabschnitte vorgesehen:
Alte Halle (AH - Gebäudeteil I):
7 Frisierplätze inkl. Laufgitter im Stiefelgang
Verkleidung/ Verkofferung Nachzahlautomat
Sitzplätze/Verkleidung in den 5 Fensternischen im
  Stiefelgang
Innetüren aus Holzwerkstoff inkl. Zargen

Neuer Anbau (NA - Gebäudeteil III)
     1. Schreibtischanlage im Schwimmmeisterraum
TO Schwimmmeisterhaus
Schreibtisch Schwimmmeisterraum NA 126
Kassentresen und Einbauschrank NA108
Verkleidung/Verkofferung Gastroautomat mit
  Müllbehälter im Foyer NA101
Verkleidung/Verkofferung Kassenautomat NA101
Innetüren aus Holzwerkstoff inkl. Zargen

 Die Kosten für den zeitlich versetzten und
  gestaffelten Bauablauf sind im Angebot zu
kalkulieren.
  Eine gesonderte Vergütung für diesen
  Sachverhalt erfolgt nicht.

Genauere und konkrete Festlegungen zur Regelung
zeitlichen Regelung der Arbeiten sowie zum Bauablauf
und
Terminen sind in den ZTV's - Bauablauf / Termine /
Regelungen zur Arbeitszeit festgeschrieben.

Die Arbeiten sind termingemäß auszuführen. Es sind die
bei
der Auftragserteilung oder in der Folgezeit schriftlich
festgesetzten Termine maßgebend und gemäß aktuellem
Bauzeitenplan einzuhalten. In dem der Ausführung
zugrundeliegenden Terminplan sind die üblicherweise zu
erwartenden Ausfalltage zu berücksichtigen.

Spätestens 14 Kalendertage nach Auftragserteilung hat
der
Auftragnehmer einen auf der Grundlage des
Projektablaufplanes bzw. der vereinbarten
Vertragstermine abgestimmten Terminplan für die
ausgeschriebenen und beauftragten Leistungen
aufzustellen und mit dem Auftraggeber bzw. der
Projektleitung noch einmal abzustimmen. Dieser
detailierte Terminplan, der auch den Personaleinsatz
enthalten muß, wird nach Bestätigung durch den
Auftraggeber Vertragsbestandteil.

Auf der Grundlage des abgestimmten Bauablaufplanes hat
der Auftragnehmer die täglichen Arbeitsabläufe
rechtzeitig
und ständig mit der örtlichen Bauleitung abzustimmen,
um
Überschneidung mit Leistungen anderer Unternehmen und
Störungen im Gesamtablauf zu vermeiden. Insoweit sind
hinsichtlich der Reihenfolge der Arbeiten die
Anweisungen
der Bauleitung zu beachten.

Regelmäßige Terminabstimmungen und erforderliche
Anpassungen im Bauablauf erfolgen in der turnusmäßigen
wöchentlichen Bauberatung. Der Auftragnehmer ist zur
Teilnahme an diesen Beratungen vertraglich
verpflichtet.
Die hier getroffenen gemeinsamen Vereinbarungen gelten
als vertragsrechtlich verbindliche Festlegung.

Glaubt der Auftragnehmer, durch bauherrnseitig
verursachte
Umstände, durch das langsame Fortschreiten anderer
Arbeiten oder aus einem anderen Grunde in der
termingerechten Fertigstellung seiner Leistungen
behindert
zu sein, so hat er dem Auftraggeber sofort hier von
schriftlich zu unterrichten. Die Behinderungen müssen
von
der Bauleitung täglich bestätigt werden. Ohne dieser
vertragsgerecht klar geregelten Vorgehensweise bestehen
keine Anrechte auf Verlängerungen von
Ausführungsfristen
oder Schadensersatzforderungen für etwaig entstandene
bzw. entstehende Wartezeiten, zusätzliche An- und
Abreisekosten, Umlagerung von Materialien oder
sonstigen
Folgekosten.

2. Baustelleneinrichtung

Grundlage für die Einordnung der Baustelleneinrichtung
sowie die Organisation des Baustellenverkehrs ist der
Baustelleneinrichtungsplan des Planungsbüros.

Standorte für Großgeräte, Maschinen, Krananlagen sowie
Fördereinrichtungen, Hebezeuge und weitere Hilfsmittel
sind zwingend und immer mit der verantwortlichen
Bauleitung abzustimmen.

Als sanitäre Einrichtung stehen Sanitärcontainer zur
Verfügung.
Es ist durch den AN sicherzustellen, dass die Nutzung
dieser
Einrichtungen sorgsam und sauber erfolgt. Ist
festzustellen,
dass die Räumlichkeiten und Einrichtungen stark
verschmutzt,
werden und eine unsachgemäße Nutzung seitens des AN
dieses Loses erfolgt, werden diesbezügliche Folgekosten
(zusätzliche Reinigungen, Instandsetzungskosten) zu
seinen
Lasten berechnet (Verursacherprinzip).

3. Abfall- und Schuttbeseitigung, Entsorgung und
Recycling

Anfallendes Restmaterial, Verpackungsmaterialien, Müll
und
anderweitiger Bauschutt sind täglich vom Auftragnehmer
von
der Baustellen zu beräumen. Diese Stoffe sind in
Container
oder anderweitige Behälter des AN zu laden anschließend
abzutransportieren.
Die Aufwendungen hierfür sind in die Einheitspreise
einzurechnen.

Die Kosten für die Entsorgung der beschriebenen
Materialien (Container, Transportkosten und
Kippgebühren) trägt der AN selbst und werden nicht
gesondert vergütet.

4. Eignungs- und Gütenachweise

Für die in den Bietereintragungen angebebenen
Produkte, ist
der Auftragnehmer verpflichtet, den Nachweis der
Eignung und
der Gleichwertigkeit der eingesetzten Produkte und
Baustoffe
mit der Angebotsabgabe
an Hand von bauaufsichtlichen Zulassungen,
Prüfzeugnissen,
Mustern usw. ohne gesonderte Vergütung nachzuweisen.

5. Schlechtwetterbau

Der Auftragnehmer hat bei der Kalkulation die geplante
Ausführungszeit zu berücksichtigen und die ggf. für
seine Bauleistung erforderlichen Maßnahmen zum
Schlechtwetterbau in die Einheitspreise
einzukalkulieren. Es ist dabei insbesondere in dieser
sommerlichen Witterungsperiode mit typischen
Ereignissen wie
Starkregen, Gewitter und Starkwinden bis Stürmen zu
rechnen.
Gleichzeit mit üblichen und durchaus auch länger
anhaltenden
Regenereignissen. Entsprechende Schutzmaßnahmen sind
einzuplanen und vorzusehen.

6. Ausführungsunterlagen

6.1. Vom Auftraggeber zur Verfügung gestellte
Unterlagen

Nach Auftragserteilung erhält der Auftragnehmer vom
Bauherren Planungsunterlagen der im LV beschriebenen
Bauleistungen zur Verfügung gestellt.
Ausführungszeichnungen
werden durch das Planungsbüro in digital als
ausdruckbare
pdf Dateien (falls erforderlich dwg Dateien) übergeben.
Aufwendungen für Ausgaben in Papierform und
Vervielfältigungen hat der Auftragnehmer zu
berücksichtigen /
zu kalkulieren. Die Art und Anzahl der Vervielfältigung
sämtlicher Zeichnungen obliegt dem AN selbst.

6.2 Informationspflicht des Auftragnehmers
Der Bieter hat alle, ihm für die Erarbeitung des
Angebotes zur
Verfügung gestellten Unterlagen zu prüfen, die
Plausibilitätskontrolle durchzuführen und Unklarheiten
sowie
Differenzen vor Angebotsabgabe mit dem Auftraggeber
bzw.
dem Planungsbüro zu klären.

Der Bieter ist aufgefordert, sich mit der Situation
und den
örtlichen Baubedingungen vertraut zu machen, um
Irrtümer und
Auslassungen im Angebot zu vermeiden.

Es wird dem Bieter empfohlen, sich vor Angebotsabgabe
über:
Art und Umfang der Baumaßnahme, Zu- und
Abfahrtsmöglichkeiten zum Baugelände
sowie Ver- und Entsorgungsmöglichkeiten, den örtlichen
Gegebenheiten des Baugeländes,
behördlich angeordnete Ruhezeiten, die Lage und
Dimension
der im Baubereich befindlichen Ver- und
Entsorgungsleitungen,
öffentlicher und privater Versorgungsträger und die
mit der
Ausführung seiner Leistungen zwangsläufig
erforderlichen
Nebenleistungen vertraut zu machen.

Der Auftragnehmer kann sich nach Angebotsabgabe und
nach
Zuschlagserteilung nicht darauf berufen, er hätte die
Beurteilung
aller mit der Ausführung seiner Leistungen
erforderlichen
Maßnahmen nicht ausreichend erkennen können.

Der Auftragnehmer hat stets dafür zu sorgen, dass
gültige
bzw. genehmigte Zeichnungen für die Ausführung auf der
Baustelle zur Verfügung stehen. Gültig bzw. genehmigt
sind Zeichnungen, wenn sie vom Entwurfverfasser
bestätigt sind.

Der Auftragnehmer hat eventuelle Unstimmigkeiten und
Unklarheiten vor der Ausführung der Arbeiten
rechtzeitig und
schriftlich vorzutragen. Für die konstruktiv und
sachgemäß
richtige Ausführung der Arbeiten ist der Unternehmer
allein
verantwortlich.

Vor Beginn der Leistungen sind sämtliche Planmaße vom
Auftragnehmer zu prüfen und Fehler oder Mängel
richtigzustellen.

6.3 Vom Auftragnehmer zu erstellende Unterlagen
Die nach VOB Teil C bzw. entsprechend den
Leistungsverzeichnissen oder Zusätzlichen Technischen
Vertragsbedingungen zu erstellenden Nachweise, hat der
Auftragnehmer unmittelbar nach Auftragserteilung zu
fertigen
und rechtzeitig, jedoch spätestens 3 Wochen nach
Auftragserteilung zu liefern.

*Hinweis*
zusätzliche technische Vertragsbedingungen (ZTV)
für das Los Tischlerarbeiten

1. NORMUNGEN UND RICHTLINIEN

Für die Ausführung der Leistungen nach dem
gegenwärtigen
Stand und den anerkannten Regeln der Technik sind alle
Vorschriften
der VOB. Teil A, B und C, insbesondere die Allgemeinen
Technischen Vertragsbedingungen für Bauleistungen
(ATV),
alle dort aufgeführten DIN-Normen, neuester Fassung
und die
Einführungserlasse der Länder gültig.
Insbesondere sind dies:
DIN 18299 Allgemeine Regelungen für Bauarbeiten jeder
Art
DIN 18355 - Tischlerarbeiten
DIN 68800 - Holzschutz im Hochbau
DIN 4079 - Furniere
DIN 16926 - dekorative Hochdruck- und
Schichtstoffplatten
DIN 4102 - Brandverhalten von Baustoffen und Bauteilen
DIN EN ISO 12944 - Korrosionsschutz von Stahlbauten
DIN 18202 Toleranzen im Hochbau
DIN 18357 Beschlagsarbeiten
sämtliche Herstellervorschriften,
Verarbeitungsrichtlinien,
sowie Einbauanleitungen aller eingesetzten Produkte.
Die für dieses Gewerk maßgeblichen Normen.
Unfallverhütungs-Vorschriften.
 (Aufstellung erhebt nicht den Anspruch auf
Vollständigkeit.)

2. Aufmaß:

Die erforderlichen Aufmaße für alle, insbesondere die
für
die Werkplanung notwendigen, herzustellenden Bauteile
sind vom Auftragnehmer rechtzeitig und unter Beachtung
des vereinbarten Montagebeginns und
Fertigstellungstermine am Bau zu nehmen.

Fordert der Auftraggeber, dass die Konstruktionen
schon zu
einem Zeitpunkt zur Montage bereitstehen müssen, der
ein
vorheriges Aufmaß unmöglich macht, so sind unter
Berücksichtigung der Bautoleranzen nach DIN die
Fertigungsmaße mit dem Auftraggeber zu vereinbaren.

3. AUSFÜHRUNGSZEICHNUNGEN - WERKPLANUNG / ZU
  ÜBERGEBENE UNTERLAGEN

Technische Bearbeitung / Werk- und Montageplanung für
folgende Einzelkonstruktionen (Leistungstitel), die im
Angebotspreis zu kalkulieren ist - jeweils für

Kassentresen und Einbauschrank Foyer
Verkleidung Automaten Foyer und Stiefelgang
Schreibtisch Schwimmmeisterraum
Frisierplätze im Stiefelgang
Fenstereinrahmung mit Sitzplätzen im Stiefelgang
Innentüren aus Holzwerkstoffen

Vor Fertigungsbeginn der Bauelemente hat der
Auftragnehmer
Zeichnungen und Beschreibungen für alle herzustellenden
Bauelemente/Anlagen zu liefern. Diese bedürfen der
Freigabe
durch den Auftraggeber bzw. Architekten. Aus den
Darstellungen müssen Konstruktion, Maße, Einbau,
Befestigung
sowie Bauanschlüsse und mögliche Ausstattungen
(Kontakte,
Beschläge etc.) der Bauteile sowie die Einbaufolge
erkennbar
sein.
Detailpläne sind im Maßstab 1:25 bis 1:2,5 im Format
A3 zu
entwickeln.
zusätzlich Übersichtszeichnungen / Positionspläne

Die vom Auftragnehmer zu erstellende Werkstatt- und
Fertigungsplanung umfasst die Bemessung und Ausbildung
sämtlicher Anschlüsse, Schraub- und sonstiger
Verbindungen.
Für Montage-, Transport- und Bauzustände ist der
Auftragnehmer verantwortlich.
Wenn erforderlich sind Gewichtsberechnungen
durchzuführen.

Umfang der Werkplanung:
Werkplanungsunterlagen, d.h. Fertigungs- und
Montagezeichnungen sind für jede individuell
herzustellende
Möbel, einschl. erforderlicher Anschlüsse und
Verkleidungen zu
liefern.

Abstimmung mit Planer, Architekten und Einarbeitung von
Prüfergebnissen (ggf. mehrfach, mind. 2-fach) bis zur
Ausführungsreife
Abstimmung mit den Fachingenieuren Elektrotechnik und
haustechn. Installation

Übergabe der Unterlagen in folgender Ausfertigung:
1 x in Papierform an Architeckten / Bauleitung (auf
Anforderung)
1 x  in Papierform an Bauherr
1 x  in Papierform an Fachplanung Elektro
1 x in digitaler Form als PDF- und DWG-Dateien

Ebenso sind die Unterlagen gem. o.g.
Verteilerschlüssel digital
in Form von pdf- und dwg- Dateien unaufgefordert zu
übergeben.

Die Übergabe der Werkplanungsunterlagen hat durch den
AN
rechtzeitig unter Beachtung der Ausführungs- und
Fertigungsfristen sowie üblicher Prüffristen für eine
Werkplanung zu erfolgen.
Dabei ist unter Beachtung des Gesamtterminplanes je
Konstruktion von 1-3 Prüfläufen auszugehen (Prüfzeit je
Prüflauf u. Paket mind. 1 KW).
Die Übergabe der einzelnen Werkplanungen ist in
prüffähigen
Einzelpaketen und nach Bauteilen geordnet vorzunehmen.
Die Werkplanungen bedürfen vor Fertigungsbegin
grundsätzlich
der Freigabe durch den Auftraggeber.
Für die zeitliche Einordnung der Werkplanung ist
allein der
Auftragnehmer verantwortlich.

Die Werkstattplanung die der Auftragnehmer anfertigt,
greift
nicht in die Abmessungen der tragenden Konstruktion
aus der
Ausführungsplanung ein. Bauphysikalische Angaben
bleiben
unverändert. Im Rahmen der Werkstattplanung können nur
zu
Verbindungsmitteln, Auflager, Anschlüssen und sonstigen
Details der Planung Alternativen vorgeschlagen werden.

Alle Änderungen, die sich gegenüber der
Ausführungsplanung
ergeben haben, sind kenntlich zu machen.

Die beigefügten Detailpläne und Planungsunterlagen als
Ausschreibungsgrundlage der Hauptpositionen dienen der
weiteren fachlichen Konkretisierung dieser
Leistungsbeschreibung und geben die formalen
architektonischen Ansprüche, bezogen auf das
Gesamtbild der
Konstruktionen wieder. Die Darstellung der Details
zeigt
richtungweisend die ideale Einbausituation.
Die Ausarbeitung der firmeneigenen Werk- und
Montageplanung und bauphysikalisch, konstruktiv
richtige
Ausführung obliegt dem Bieter.

Alle Aufwendungen hierfür sind im Angebotspreis zu
kalkulieren.

4. EINBAU DER ELEMENTE

Die Montage der Einrichtungskonstruktionen muss
flucht- und
lotrecht erfolgen. Die horizontalen Einbauebenen sind
nach den
Höhenpunkten bzw. Meterrissen einzumessen, die bauseits
vorhanden sind.

Alle zur Montage erforderlichen Befestigungsmittel wie
Laschen, Dübel, Schrauben, Bolzen oder Bau- und
Montagekleber sind in die Einheitspreise mit
einzukalkulieren.
Ebenso alle noch erforderlichen Zuschnitte und
Anpassungsarbeiten für den passgerechten Einbau der
Elemente.
Befestigungs- und Verbindungsmittel - wie Schrauben,
Bolzen und Dübel - müssen entsprechend dem jeweiligen
Verwendungszweck und gemäß den Anforderungen ausgewählt
werden und müssen eine bauaufsichtliche Zulassung
besitzen.
Bei der Auswahl sind die hierfür gültigen
Normen und der aktuelle "Stand der Technik" zu
berücksichtigen und zu befolgen.
Sämtliche Anschlüsse an angrenzende Bauteile sind in
die Einheitspreise einzukalkulieren.

*Hinweis*
Mit Fertigstellung der eigenen Leistungen sind
Unterlagen in
Form einer losbezogenen Dokumentation vorzulegen, die
im
A4-Ringordner einfach in Papierform und zusätzlich in
digitaler Form auf einem Datenträcher (USB-Stick oder
Daten-CD) an den Bauherrn zu übergeben sind.
Die Übergabe hat spätestens bei Vertragsende (zum
Abnahmetermin) in geordneter Form zu erfolgen.
Betriebs-, wartungs- und sicherheitsrelevante
Unterlagen sind
immer zu übergeben.

Mindestinhalt der Dokumentationsunterlagen für das Los
Tischlerarbeiten Möblierung (wenn zutreffend):

Inhaltsverzeichnis
Fachunternehmererklärung / Errichterbescheinigung
Fachbauleitererklärung
Übereinstimmungserklärungen (Brandschutzrelevante
Unterlagen etc.)
Bauaufsichtliche Zulassungen
Zertifikate
Prüfzeugnisse
Prüfbücher
Montageplanungen/ Werkstattzeichnungen
Produktdatenblätter und Sicherheitsdatenblätter aller
verwendeten Baustoffe / Systeme
Materialübersicht/-nachweis (z.B. hinsichtlich
Korrosionsschutz und Schwimmhalleneignung)
Revisionsunterlagen/-zeichnungen
Wartungs- und Pflegeanleitungen für alle zu pflegenden
Oberflächen sowie Nutzerhinweise etc.
Wartungs- und Bedienungsanleitungen der instaliierten
Geräte
Lieferscheine
Bautagesberichte
(Auflistung erhebt nicht den Anspruch auf
Vollständigkeit. Ggf.
sind auftragsbezogen weitere Unterlagen erforderlich.)

Die Aufwendungen für diese Dokumentationsunterlagen
sind
bei der Angebotserarbeitung mit zu kalkulieren und
werden
nicht gesondert vergütet.

*Hinweis*
Beschläge für den Objektbereich, geeignet für
Schwimmhallen,
Benutzerkategorie gemäß DIN EN 1906, :  mind. Klasse
4
Dauerhaftigkeit gemäß DIN EN 1906, :  mind.
Klasse 7
Gebrauchssicherheit gemäß DIN EN 1906, : mind. Klasse 1
Korrosionsverhalten gemäß DIN EN 1906, :  mind. Klasse
5
Notausgang gemäß DIN EN 179

Produktfamilie Türdrücker mit Kurzschild,
Rahmentürdrücker
mit Rosette, Türknöpfe mit Kurzschild, Fenstergriff
Ausführung in Aluminium, gebürstet

Türdrücker / Türknauf
beispielhaftes Produkt: FSB 1146
(oder gleichwertiges)

Angaben des Bieters
Türdrücker Produkt: '.........'
Angaben des Bieters
Türknauf Produkt: '.........'

Produkt Türgriffstange, Ausführung in Aluminium, fein
matt
gebürstet, Durchmesser 40 mm

Türdrücker Griffstange
beispielhaftes Produkt: FSB 1146
(oder gleichwertiges)

Angaben des Bieters
Griffstange Produkt: '.........'

Bodentürstopper
beispielhaftes Produkt: FSB 3884 00 Aluminium mit FSB
3884
10 Unterlegplatte schwarz
(oder gleichwertiges)

Angaben des Bieters
Bodentürstopper Produkt: '.........'

*Hinweis*
Angaben des Bieters
Der Systembeschreibung sowie den Positionstexten für
alle
Nassraum- und Feuchtraumtüranlagen (Schichtstofftüren),
liegen die Angaben des Türsystems WESTAG-GETALIT zu
Grunde.

Systemzugehörige und damit in der Schichtstoffpalette
des
Systemherstellers, wurde ein HPL-Schichtstoff, 0,8 mm
dick,
Oberfläche matt, unempfindlich gegen Schmutz und
Fingerabdrücke geplant, beidseitig mit Resopal-
Schichtstoffplatten.

Andere, der Beschreibung in den Leistungstexten
technisch und
optisch gleichwertige und für den jeweiligen
Anwendungsfall
zugelassene Fabrikate, können selbstverständlich
ebenfalls
angeboten werden. Der Nachweis der Gleichwertigkeit
ist mit
dem Angebot, durch Produktdatenblatt, bauaufsichtlicher
Zulassung und Systembeschreibung, zu erbringen.

HERSTELLER/ PRODUKTANGABEN

Nassraumtür angebotenes Hersteller '..........',
angebotenes Produkt:'..........'

Feuchtraumtür angebotenes Hersteller '..........',
angebotenes Produkt:'..........'

Feuchtraumtür angebotenes Hersteller '..........',
angebotenes Produkt:'..........'

HPL-Schichtstoff
geplannter Hersteller Resopal
geplantes Produkt: 4232-EM Noce Lyon, Tektur : Elegant
Matt (Holzdekor mittel)
(oder gleichwertig nach Bemusterung)

HPL-Schichtstoff: Hersteller: '......... ',
Produkt: '.........'

*Hinweis*
Angaben des Bieters
Grundlage der Planung und Ausschreibung sind
AZ-Konstruktionen. Für die Türelemente sind folgende
Qualitätsmerkmale mindestens (wenn in den Positionen
nicht
höher wertig ausgeschrieben) zu sichern und mit dem
Angebot
nachzuweisen:

Aluminium-Umfassungszarge
für Türblattdicke ca. 40 mm stumpf (ungefälzt),
zweischalige
Zargenkonstruktion für den nachträglichen Einbau in
Trockenbau- und Mauerwerksmontage, Spiegelbreite
Bandseite/Bandgegenseite ca. 40/53 mm, Kantenradien
ca. 8
mm, Sicken inklusive Wandanschlussdichtung ca. 18 mm,
Falzbreite ca. 15 mm, Zarge mit Maulweitenverstellung
für
Wanddickenausgleich, Materialstärke tragende Teile 3
mm,
Aluminium-Strangpressprofile der Legierung
(AlMgSi0,5), inkl.
Falz- und Wandanschlussdichtung aus TPE, sowie
montierten
Bandunterkonstruktionen, Zarge auf Gehrung geschnitten,
Oberfläche: pulverbeschichtet nach RAL-Farbskala
Farbe der Falzdichtung und Wandanschlussdichtung:
schwarz

Angaben des Bieters
HERSTELLER/ PRODUKTANGABEN

beispielhaftes Fabrikat / Produkt Aluminiumzarge:
AZ-Aluminiumzarge (2-teilig) Profilsystem 201
(wenn in Position nicht anders beschrieben)

Aluminiumzarge angebotener Hersteller: '.......... ',
angebotenes Serie / Produktfamilie: '.........'

*Hinweis*
Um alle technischen und konstruktiven Anforderungen,
insbesondere die Kompatibilität der Beschläge und
Schlösser zu
gewährleisten, wurden für Türbeschläge und Betätigungen
bestimmte System/Fabrikate und Produkte geplant.

Gleichzeitig ist es erforderlich, das über mehrere
Baulose
(Aussen- und Innentüren Metallbau, Innentüren
Tischler) für
Türbeschläge ein objekteinheitliche Design
sichergestellt wird.

Insofern werden im folgende für alle Türbeschläge die
planerisch vorgesehenen Türbeschläge als
Leitfabrikate/Leitprodukte benannt.

Dem Bieter wird freigestellt, zu diesen Leitprodukten
der
Beschläge gleichwertige, vorzugweise auch
kostengünstigere
Türbeschläge und Ausstattungen anzubieten.
Zur Prüfung der Gleichwertigkeit der angebotenen
Fabrikate mit
der vorgegebenen Konstruktion, sind entsprechend
Produktunterlagen wie Musterabbildungen,
Detailzeichnungen
aller betreffenden Bauteile, Muster und
System-Prüfzeugnisse
vorzulegen.

Eignung
Die angebotenen Produkte müssen aus einer Produktion
stammen, die gemäß ISO 14 025 sowie EMAS bzw. DIN EN
ISO 14 001 und einem Qualitätsmanagementsystem  gemäß
DIN EN ISO 9001 zertifiziert ist.
Die entsprechenden Zertifikate sind vorzulegen.
Unsichtbare Befestigung.

Klassifizierungsschlüssel nach DIN EN 1906:
Beschläge für den Objektbereich, geeignet für
Schwimmhallen,
Benutzerkategorie gemäß DIN EN 1906:  mind.
Klasse 4
Dauerhaftigkeit gemäß DIN EN 1906:  mind.
Klasse 7
Gebrauchssicherheit gemäß DIN EN 1906:  mind. Klasse 1
Korrosionsverhalten gemäß DIN EN 1906:  mind. Klasse
5
Hochhaltemechanismus B, ausgeführt für waagerechte
0-Grad
Stellung des Türdrückers
für Objekttüren

Über den Klassifizierungsschlüssel hinaus sind folgende
normative Qualitäts-Anforderungen zu erfüllen:
1. Mio. Betätigungen gemäß PIV Cert plus
freies Spiel des Türdrückers gemäß DIN EN 1906: =1,0mm
freie Winkelbewegung gemäß DIN EN 1906: = 1,0mm
gemäß DIN 18 255:
Führungslager t = 7mm
Drückerführung Ø = 18 mm
festdrehbare Ausgleichslagerung mit reibungsarmen und
selbstschmierenden Gleitlagerbuchsen (teflonbeschichtet
und wartungsfrei) zum Ausgleich von Montage- und
Fertigungstoleranzen im Gefüge von Türbohrungen,
Schloss/Schlosstasche und Beschlag

Geplante Produktfamilie (Design) für Innentüren als
Nassraum-
bzw. Feuchtraumtüren  -  Türdrücker, Türknöpfe
(Knauf), ggf.
Ausführung auch nach DIN EN 179 (Notausgangsverschluß)

beispielhaftes Fabrikat/Produkt: FSB 1146,
Wittgensteins
Return, Ausführung in Aluminium

Türbeschlag mit Ovalrossette angebotener Hersteller:
'..........',
angebotene Serie / Produktfamilie : '.........'

Türbeschlag mit Ovalrossette angebotener Hersteller:
'..........',
angebotene Serie / Produktfamilie : '.........'

WC-Beschlag, angebotener Hersteller: '.........',
angebotene Serie / Produktfamilie : '.........'

zusätzliche Türbeschläge / Türgriffe:

Türschließer als OTS für 1-flg. Türen bis 1,25 m Breite
Gleitschienen-Türschließer nach EN 1154 im Contur
Design,
mit CE-Kennzeichnung.
Mit stark abfallendem Öffnungsmoment für leichtes
Türöffnen
gemäß DIN SPEC 1104.
Schließgeschwindigkeit, Endschlag, hydraulisch
kontrollierte
Öffnungsdämpfung  sowie Schließverzögerung über Ventil
komfortabel vonvorne stufenlos einstellbar.
Türblattmontage auf
der Bandgegenseite, Sturzmontage auf der Bandseite.
Montagekonsole mit universellem Lochgruppensystem.
DIN-L
und DIN-R verwendbar.
Schließkraft EN 2-6, jedoch entsprechend der
Türflügelbreite.
Gehäuse Aluminium, eloxiert, C0
Öffnungsbegrenzung, zur Integration in die Gleitschiene

geplantes Fabrikat/Produkt: GEZE TS 5000 L ECline (oder
gleichwertig)

Obentürschließer: angebotenes Fabrikat / Hersteller :
'..........',
angebotenes Serie / Produktfamilie: '.........'

Obentürschließer: angebotenes Fabrikat / Hersteller :
'..........',
angebotenes Serie / Produktfamilie: '.........'

Die Ausführung aller Beschläge erfolgt jedoch nach
nochmaliger Bemusterung/Vorlage und Freigabe durch den
Architekten.

*Hinweis*
formelle Regelungen Türbeschläge:
Für alle Konstruktionen sind die in den
Fertigungsunterlagen
des Systemherstellers ausgewiesenen Beschläge zu
verwenden. Sind nicht
systemgebundene Beschlagteile vorgesehen, müssen diese
unter Beachtung der gültigen DIN-Normen ausgewählt
werden.
Sofern im Leistungsverzeichnis nichts anderes
vorgeschrieben
ist, müssen alle Beschlagteile, mit Ausnahme der
Bedienungshebel und Türbänder,
verdecktliegend angeordnet werden.
Die im Falz angeordneten Beschläge sind form- und
kraftschlüssig mit den Profilen zu verbinden. Bei
Schraubverbindungen in Profilwandungen sind
Einnietmuttern oder Hinterlegstücke zu verwenden.

Die für die jeweilige Öffnungsart einzusetzenden
Beschläge in
ihrer Grundausstattung sind unter Berücksichtigung der
Lastannahmen/Gewichte/Größen und der zu erreichenden
Öffnungsweite ist der erforderliche Beschlag und die
Zusatzteile
wie zusätzliche Verriegelungen, Scherenbefestigungen,
Eigenanschlag und Bänder nach den Bemessungstabellen
des
System-Herstellers einzusetzen.
Alle Beschlagteile sind aus nichtrostenden Materialien
herzustellen und müssen justierbar sein.
Zubehör wie Drehsperren, Öffnungsbegrenzer, Schlösser
und
Fenstergriffe werden gesondert beschrieben.
Alle Türen sind gemäß DIN 18040 "Barrierefreies Bauen"
auszuführen.

Müssen bedingt durch die ausgeschriebenen Größen der
Flügel
besondere Maßnahmen zum dauerhaften Gebrauch getroffen
werden (Verkleben der Verglasung, Sonderbauschrauben,
Zuschlagsicherung, Verstärkung der
Profile und Beschläge, etc.) sind diese, ohne
gesonderte
Beschreibung in der Position, zu berücksichtigen.
Die dauerhafte Funktionstüchtigkeit des Bauteiles ist
in
schriftlicher Form incl. der Systemgeberbestätigung
nachzuweisen.

Nachfolgend werden die für die jeweiligen
Anforderungen der
Aussentüren, die einzusetzenden Türbänder und
Beschläge in
ihrer Grundausstattung beschrieben.
Die Ausführung und die Anordnung der Türbänder ist
unter
Berücksichtigung der Lastannahmen nach den
Bemessungstabellen des System-Herstellers vorzusehen.
Die Stulpbleche der einzusetzenden Schlösser und die
Schließbleche müssen aus Edelstahl bestehen. Die
Befestigung
dieser Bauteile erfolgt nach Angaben des
System-Herstellers

System-Zubehör:
Zubehörteile wie Zylinder-Rosetten, Drückerstifte,
Dichtstücke,
Befestigungszubehör und Fußpunktabdichtungen werden in
den
folgenden
Beschreibungen nicht besonders erwähnt; diese
Zubehörteile
sind jedoch in jedem Fall mitzuliefern.

Automatische Antriebe für Türen (wenn gefordert):
Das maximal zulässige Flügelgewicht ist abhängig von
der
Türflügelbreite (siehe Unterlagen des Systemgebers).

Unabhängig von Türflügelgewicht und Türflügelbreite
ist bei
Verwendung von Drehtürantrieben ein zusätzliches
Türband
direkt unter dem oberen Türband anzubringen um die
auftretenden Kräfte abzutragen.
Die Verwendung von verdecktliegenden Türbändern ist
z.Z.
nicht zugelassen.

Ggf. sind Türanschlagpuffer einzusetzen die ein
"Überdrehen"
der Türflügel verhindern.

Die geltenden Normen und Technische Regel für "Türen
und
Tore" nach ASR A1.7 und die DIN 18650 sind unbedingt zu
berücksichtigen. Ausserdem sind die Richtlinien des
DIBt zu
beachten.

Es ist zwingend eine Risikoanalyse durchzuführen.
Der Errichter einer Türanlage ist verpflichtet, die
Sicherheitsanalyse (Gefahrenanalyse) nach DIN 18650
durchzuführen und zu dokumentieren (§ 2 der 9. GPSGV,
in
Verb. m. Anh. I der Maschinenrichtlinie),
hat eine EG-Konformitätserklärung auszustellen und an
der
Türanlage die CE-Kennzeichnung sichtbar anzubringen (§
3 der
9. GPSGV in Verb. m. Anh. II der Maschinenrichtlinie).

Allgemeine Hinweise:
Die Elektroverkabelung muss nach Kabelplan des
Herstellers
der Antriebe erfolgen.
Der bauseitiger Anschluss (Abzweigdose) des Antriebes
erfolgt
durch eine Elektrofirma.
Die Inbetriebnahme erfolgt durch einen Betrieb mit
einem
gültigem Sachkundenachweis des Herstellers der
Antriebe.

Prüfung durch Sachkundigen
Gemäß der Norm für automatische Türsysteme (DIN
18650-2,
Abschnitt 5) und der "Technischen Regeln für
Arbeitsstätten,
Türen und Tore" (ASR A1.7) müssen kraftbetätigte Türen
von
einem Sachkundigen in definierten Abständen auf Ihren
sicheren Zustand geprüft und gewartet werden. Die
erfolgten
Prüfungen sind in einem Prüfbuch zu dokumentieren. Der
Betreiber ist verpflichtet, die Prüfprotokolle
mindestens ein Jahr
lang aufzubewahren.

Folgende Prüfungen müssen durchgeführt werden:
Abnahmeprüfung vor der ersten Inbetriebnahme:
Prüfung des fachgerechten Einbau aller Komponenten, des
einwandfreien Funktionsverhaltens und der Installation
wirksamer Schutzmaßnahmen.

Regelmäßige Prüfung durch Sachkundigen:
Mindestens einmal jährlich Prüfung des einwandfreien
Funktionsverhaltens und der Schutzeinrichtungen.

Wartung:
Mindestens einmal jährlich funktionserhaltende
Maßnahmen,
planmäßiger Austausch von Verschleißteilen.

Bei der Montage an Feuer- und Rauchschutztüren ist eine
gleichzeitige Abnahme (gem. Richtlinien für
Feststellanlagen
des DIBt) zwingend erforderlich. (jährliche Wartung
gem. DIBT
nur durch einen Sachkundigen).

In Deutschland ist bei Verwendung an 2-flg Brand- und
Rauchschutztüren eine zusätzliche mechanische
Schließfolgeregelung zwingend einzusetzen
(kontrollierte
Schließfolge bei Stromausfall).

*Hinweis*
Dreiteilige Aluminium-Rollentürbänder mit einer
Abmessung von
22 x 200 mm, für Flügellasten bis 200 kg.

Konstruktionsmerkmale:
Die gesamte Technik für die sichere Verankerung und die
Feinjustierung ist im Türfalz angeordnet. Ohne den
Türflügel
auszuhängen, kann eine Feinjustierung vorgenommen
werden.
Gebrauchsklasse nach DIN EN 1935:  Klasse 4
Korrosionsschutz nach DIN EN 1670:  Klasse 4
Bandklasse nach DIN EN 1935:  Klasse 14
Mechanische Beanspruchung nach DIN EN 12400: Klasse 8

*Hinweis*
Dreiteilige Aluminium-Rollentürbänder mit einer
Abmessung von
22 x 170 mm, für Flügellasten bis 120 kg.

Konstruktionsmerkmale:
Die gesamte Technik für die sichere Verankerung und die
Feinjustierung ist im Türfalz angeordnet. Ohne den
Türflügel
auszuhängen, kann eine Feinjustierung vorgenommen
werden.
Gebrauchsklasse nach DIN EN 1935:  Klasse 4
Korrosionsschutz nach DIN EN 1670:  Klasse 4
Bandklasse nach DIN EN 1935:  Klasse 13
Mechanische Beanspruchung nach DIN EN 12400: Klasse 6

*Hinweis*
Dreiteilige Aluminium-Rollentürbänder mit einer
Abmessung von
22 x 170 mm, für Flügellasten bis 210 kg.

Konstruktionsmerkmale:
Die gesamte Technik für die sichere Verankerung und die
Feinjustierung ist im Türfalz angeordnet. Ohne den
Türflügel
auszuhängen, kann eine Feinjustierung vorgenommen
werden.
Gebrauchsklasse nach DIN EN 1935:  Klasse 4
Korrosionsschutz nach DIN EN 1670:  Klasse 4
Bandklasse nach DIN EN 1935:  Klasse 13
Mechanische Beanspruchung nach DIN EN 12400: Klasse 7

*Hinweis*
BT 100  1-flügeliger Türbeschlag,
Riegel-Fallen-Schloss,
Drücker/ Drücker

Türbänder:
gemäß Beschreibung und entsprechend den zu erwartenden
Lasten.

Schloss incl. Zubehör:
Riegel-Fallen-Schloss, Edelstahlstulp, Riegel und Falle
vernickelt, eintourig, mit Wechsel, vorgerichtet für
Profilzylinder.
Schließplatte

Betätigung Gangflügel:
Innen: Türdrücker, gemäß Bietereintragung
Außen: Türdrücker oder Türknauf entspr.
Positionsbeschreibung, gemäß Bietereintragung

*Hinweis*
BT 120  1-flügeliger Türbeschlag, Antipanik
Riegel-Fallenschloss, Schließfunktion "E" gemäß DIN EN
179

Türbänder:
gemäß Beschreibung und entsprechend den zu erwartenden
Lasten.

Schloss incl. Zubehör:
Antipanik Riegel- Fallenschloss, mit gesicherter
Fallenfeststellung, mit Wechsel, Edelstahl- Stulp,
Riegel und
Falle. Schließplatte. Vorgerichtet für Profilzylinder.

Betätigung innen:
Türdrücker nach DIN EN 179 gemäß Bietereintragung.

Betätigung außen:
Türknauf gemäß Bietereintragung.

*Hinweis*
Ein Stück oben liegender Obentürschließer für die
Montage an
1-flg. Türen, nach EN 1154 A, Größe 3 - 5, für
barrierefreie
Türen nach DIN 18040 bis Flügelbreite 1.250 mm bei
max. 47
Nm Öffnungsmoment, hoher Wirkungsgrad über 80%, stark
abfallendes Öffnungsmoment entsprechend Einbausituation
an-/abschaltbar, mit Gleitschiene, von vorn
einstellbare
Schließkraft, Schließgeschwindigkeit, Endschlag,
Türblattmontage auf Bandgegenseite, mit Montageplatte

Farbton: silberfarbig

*Hinweis*
Systembeschreibung Eingangsbereich / Angaben des
Bieters

Allgemeines:

Die Möbel müssen die Qualitätsstandards für den
Objektbereich
uneingeschränkt gewährleisten. Es muss flexibel und
funktionell
montierbar sein, die Oberfläche muss ästhetisch,
optisch und in
der mechanischen Widerstandfähigkeit höchsten
Ansprüchen
Genügen. Folgende Mindestanforderungen sind zu
erfüllen:

Wasserbeständigkeit
Reinigungsfreundlichkeit
Bruch- und Stoßfestigkeit
Kratzunempfindlich

Material:
Wasserfeste Trägerplatten (ca. 25 mm dick) mit
dauerhaft
verklebter Oberfläche aus HPL-Schichtstoff (0,7-0,8 mm
dick).
Auswahl der Stoffe und Materialstärken, sofern in den
Positionen nicht anderweitig beschrieben, gemäß
statischen
und konstruktiven Erfordernissen und Wahl durch den AN.

Trägerplatte z. B. aus wasserfest verleimten
Mehrschichtplatten
(FPY) oder Multiplexplatte nach DIN 68761 o. glw.
Trägerplattenmaterial.

Unterkonstruktion wasserfest und geeignet für eine
schwimmhallenatmosspähre nach statischen und
konstruktiven
Erfordernissen und Wahl durch den AN.

Unterkonstruktion z. B. aus wasserfest verleimten
Leimholzprofil. Querschnitte ca. 60 x 40 mm bis 80 x
100. o.
glw. Konstruktionsmaterial, z. B. Aluminium in
entsprechender
Dimension.

HPL - Oberflächen:
Es ist erforderlich, das über mehrere Baulose
(Bäderausstattung, Tischlerarbeiten Möblierung) für
den HPL-
Schichtstoff ein objekteinheitliche Design
sichergestellt wird.

Insofern werden im folgenden für alle
HPL-Schichtstoffe die
planerisch vorgesehenen Hersteller und Farben als
Leitfabrikate/Leitprodukte benannt.

Dem Bieter wird freigestellt, zu diesen Leitprodukten
der
HPL-Schichtstoffe gleichwertige, vorzugweise auch
kostengünstigere Alternativen anzubieten.
Andere, der Beschreibung in den Leistungstexten optisch
gleichwertige und für den jeweiligen Anwendungsfall
zugelassene Fabrikate, können selbstverständlich
ebenfalls
angeboten werden. Der Nachweis der Gleichwertigkeit
ist mit
dem Angebot, durch Produktdatenblatt, bauaufsichtlicher
Zulassung und Systembeschreibung, zu erbringen.

Unidekor:
beispielhafter Hersteller:
RESOPAL 4232-EM Noce Lyon, Elegant Matt
(oder gleichwertig nach Bemusterung)

angeb. Hersteller HPL-Schichtstoff (Unidekor):
'.........',
angeb. Unidekor mit Farbangabe: '.........'

Akzentflächen:
beispielhafter Hersteller:
RESOPAL D414-RM Shogun, Real Material
(oder gleichwertig nach Bemusterung)

angeb. Hersteller HPL-Schichtstoff (Holzdekor):
'.........',
angeb. Holzdekor mit Farbangabe: '.........'

Kanten:
Alle freien, sichtbaren Kanten als
ABS-Sicherheitskante, 2mm
dick, Farbe wie Dekor des Bauteils.

Die Aufteilung der Akzentflächen gemäß Position bzw.
Planunterlagen.

Befestigungsmittel:
Die Montage, Verschraubung und Befestigung aller
Elemente
erfolgt verdeckt. Schraub- und Dübelkombination
schwimmhallengeeignet.

Beschläge:
Alle Drehtüren und Schubladen mit mechanischer
Öffnungsunterstützung grifflos (TIP - ON) und
Schließdämpfung
(Soft-Close). Öffnen durch leichtes Antippen der Tür /
Schublade - Schließen durch leichtes Andrücken. TIP-ON
Mechanismus bleibt unbeschädigt, auch wenn Türen,
Klappen
oder Auszüge von Hand aufgezogen werden. 3 -
dimensionale
Justierung möglich. Schübe mit Unterflur Vollauszug.
Schiebetürbeschläge für versetzt laufende Türen mit
grifflosen
Bohrungen zum öffnen. Schubladen und Schiebtüren
gleichschließend abschließbar.

Ausführung jedoch nach Bemusterung und Freigabe durch
den Architekten / Bauherrn im Zuge der Werkplanung.

*Hinweis*
Leitungsführung in Fassaden / Türkonstruktionen:
Leitungsführung für elektronische Türüberwachung /
Fluchttürsteuerung / Hausalarm und weiteren notwendigen
Elektroinstallationen an betreffenden Türflügeln /
Öffnungsflügeln:
mind. 1 Reedkontakt Überwachung Türen in Flucht- und
Rettungswegen ohne Fluchttürsteuerung
Verkabelung / Leitungsführung für Türen in  Flucht- und
Rettungswegen mit Fluchttürsteuerung nach
Leistungstitel
Fluchttürsteuerung
Verkabelung / Leitungsführung für Hausalarm an allen
Türen
in  Flucht- und Rettungswegen

Schnittstelle:
Leitungsführung durch Pfostenprofile / Rahmenprofile
Türen
und Einbau Reedkontakte/Magnetkontakte/ Steuereinheiten
durch Gewerk Tischler
Anschluss aller Kontakte / Steuereinheiten und
Leitungsführung ausserhalb Fassadenkonstruktionen durch
Gewerk Elektro

Genaue Angaben zur Leitungführung sowie
Austrittspunkten
aus Profilsystemen und Konstruktionen gem.
Detailplanung
Architekt

Schnittstell Elektrogewerk ist Hirschmannkupplung

Zum Leistungsbereich des Elektrogewerkes gehört das
Auflegen und der Anschluß der freien Verkabelungen an
die Verteilerdose und von dort aus die weiterführende
Verkabelung im gesamten Gebäude, sowie die Montage
aller Schalter, Actoren, Steuerungselemente etc. und
deren
Anschluß.

Die Kabelverlegung innerhalb der Fenster- Tür und
Fassadenkonstruktion ist gemäß den gültigen
VDE-Richtlinien
und der Muster-Leitungsanlagenrichtlinie auszuführen.

*Hinweis*
Besonderheiten beim Einsatz von
Aluminiumkonstruktionen in Bereichen mit erhöhter
Chloridbelastung, Solebelastungen und durch
Desinfektions- und Reinigungsmittel - hier speziell in
Hallen- und Schwimmbädern :

Um die Schäden durch Belastung mit chloridhaltigen
Wässern
und Atmosphären, Solen bzw. aggressive
Reinigungs- und Desinfektionsmittel einzugrenzen bzw.
zu
vermeiden, sind nachfolgende Maßnahmen zum Schutz der
Aluminium-Konstruktion zwingend einzuhalten.

Der optimale Korrosionsschutz der Profiloberflächen
ist durch
eine spezielle, durch den Systemhersteller gelieferte
Voranodisation und darauf folgende
hochwertige Pulverlackbeschichtung
zu erreichen.
-> vgl. vorbeschriebene ZTV's - Oberflächenbehandlung /
Farb-Beschichtung

Sämtliche Befestigungsmittel, etc. sind ebenfalls
gemäß den
Anforderungen der Belastung entsprechend auszuwählen
bzw.
mit einer speziellen Voranodisation und Beschichtung
auszuführen.

Während der gesamten Bearbeitung dürfen keine
Beschädigungen der Kunststoffbeschichtung eintreten, um
Unterwanderungen der Schicht, ausgehend von solchen
Schadstellen, zu vermeiden.

Alle Verbindungsstellen im Gehrungs- und Stoßbereich,
sowie alle Verschraubungen sind so einzudichten, dass
keine Feuchtigkeit in die Profilhohlräume oder in die
Nuten
und Fugen der Verbindungen gelangen.
Aus dem gleichen Grund sind die Profilenden zu
schließen, so
dass keine feuchte Raumluft bzw. Feuchtigkeit in die
Hohlräume
eintreten und
an der Außenseite kondensieren kann.

Sollte doch Feuchtigkeit eintreten, z. B. durch defekte
Fugendichtungen, so muss diese kontrolliert nach außen
ablaufen bzw. ablüften können. Bauanschlüsse sind nach
außen wasserdicht und von innen her luftdicht
auszuführen.

Es ist in jedem Fall im Rahmen eines Wartungsvertrages
(gesond. Position) den Bauherrn und Betreiber des
Gebäudes
darauf hinzuweisen, dass die Reinigungs- und
Pflegevorschriften der Aluminium-Zentrale, Schrift A5,
eingehalten werden muß.
Diese Schrift kann bezogen werden über die
Aluminiumzentrale Aluminium-Verlag GmbH
Postfach 10 12 62
40003 Düsseldorf,
Die Reinigungs- und Pflegeintervalle müssen der
Objektnutzung
und dem Standort Rechnung tragen.

*Hinweis*
Für alle Konstruktionen sind die in den Bieterangaben
festgelegten Beschläge zu verwenden. Sofern im
Leistungsverzeichnis nichts anderes vorgeschrieben ist,
müssen alle Beschlagteile, mit Ausnahme der
Bedienungshebel und Türbänder, verdecktliegend
angeordnet
werden.
Die im Falz angeordneten Beschläge sind form- und
kraftschlüssig mit den Profilen zu verbinden. Bei
Schraubverbindungen in Profilwandungen sind
Einnietmuttern
oder Hinterlegstücke zu verwenden.
Die für die jeweilige Öffnungsart einzusetzenden
Beschläge in
ihrer Grundausstattung sind unter Berücksichtigung der
Lastannahmen / Gewichte/ Größen und der zu erreichenden
Öffnungsweite - der erforderliche Beschlag und die
Zusatzteile
wie zusätzliche Verriegelungen, Scherenbefestigungen,
Eigenanschlag und Bänder nach den Bemessungstabellen
des
System-Herstellers einzusetzen.
Alle Beschlagteile sind aus nichtrostenden Materialien
herzustellen und müssen justierbar sein.
Zubehör wie Drehsperren, Öffnungsbegrenzer, Schlösser
und
Fenstergriffe werden gesondert beschrieben.

System-Zubehör:
Zubehörteile wie Zylinder-Rosetten, Drückerstifte,
Dichtstücke,
Befestigungszubehör und Fußpunktabdichtungen werden in
den
folgenden Beschreibungen nicht besonders erwähnt; diese
Zubehörteile sind jedoch in jedem Fall mitzuliefern.

Wartungsarme Rollentürbänder :
Es sind dreiteilige Aluminium-Rollentürbänder der
Gebrauchsklasse 4 (sehr starker Gebrauch) nach DIN EN
1935, Korrosionsbeständigkeit der Klasse 4 nach DIN EN
1670, Bandklasse 14 nach DIN EN 1935, Mechanische
Beanspruchung der Klasse 8 nach DIN EN 12400,
Abmessung 22 x 200 mm, einzubauen. Die gesamte Technik
für die sichere Verankerung und die Feinjustierung ist
im Türfalz
angeordnet. In die Hohlkammern der Rahmenprofile sind
entsprechende - zum System gehörende - Futterplatten
und
Klemmanker einzubringen. Ohne den Türflügel
auszuhängen,
kann eine
Feinjustierung - in der Höhe bis 4 mm und seitlich bis
-1,5 / +1,5
mm - vorgenommen werden.

*Hinweis*
1. Bauablauf / Ausführungstermin

Folgende Ausführungstermine sind geplant:
Ausführungsbeginn: 14.09.2026
Erstellung Werkplanung bis: 14.09.2026
Freigabe Werkplanung bis: 16.11.2026
Fertigung / Lieferung Türen Neuer Anbau bis: 22.02.27
Fertigung / Lieferung Türen Alte Halle bis: 11.01.27
Einbaumöbel: 22.02.27 - 16.03.27
Ausführungsende: 16.03.2027

Lärmintensive Arbeiten wie Bohren, Hämmern, Sägen oder
ähnliche Arbeiten sind auf den Zeitraum werktags von
7:00
Uhr bis 20:00 Uhr zu beschränken.
Darüber hinausgehende Arbeitszeiten sind mit dem AG/der
örtlichen Objektüberwachung des AG schriftlich zu
vereinbaren.
Die etwa zusätzlich erforderlichen Genehmigungen für
Nacht-,
Feier- und Sonntagsarbeit holt der AN bei zuständigen
Ordnungsamt ein.

Unter Berücksichtigung der geplanten Ausführungstermine
und der täglichen Arbeitszeitregelungen ist der Bieter
gehalten, eine dem Leistungsumfang und den Baufristen
entsprechende Baustellenbesetzung zu gewährleisten.

Alle Aufwendungen für die Sicherstellung der
Ausführungsfristen, der dafür notwendigen
Arbeitszeitregelungen sowie des entsprechenden
Personaleinsatzes sind in die Einheitspreise
einzukalkulieren.
Mehraufwendungen für zeitliche Anpassungen der
täglichen
Arbeitszeit, z.B. für Nacht-, Feier- und
Sonntagsarbeit oder die
flexible Arbeitszeitanpassung nach Anforderung des
Bauherrn
sind in die zutreffenden Einheitspreise
einzukalkulieren. Eine
zusätzliche Vergütung erfolgt hierfür nicht.

Der Auftragnehmer hat auf der Grundlage der im
Bauvertrag
vereinbarten Ausführungsfristen spätestens 2 Wochen
nach
Auftragserteilung einen Detailterminplan bzgl. seiner
auszuführenden Leistungen zu erstellen, in dem die
jeweils
bautäglich vorgesehene Mannstärke nebst Geräteeinsatz
nachvollziehbar ist und mit Blick auf einen
zeitgerechten
Bauablauf kontrolliert werden kann.

*Hinweis*
Folgende Zeichnungsunterlagen liegen dem
Leistungsverzeichnis bei:

ARC_3900_GO_AS Grundriss Erdgeschoss GO -
Möblierung NEU

ARC_3462_AH_FA Fenster AF04 Stiefelgang Alte Halle
ARC_3201_GO_SN Schnitte E, F, G, G1, H, I, J, K

ARC_3925_NA_BA Horizontalschnitte Kassentresen
ARC_3926_NA_BA Vertikalschnitte und Ansichten
Kassentresen
ARC_3927_NA_BA Ansichten Kassentresen -
Farbkonzept
ARC_3928_NA_BA Einbauschrank am Kassentresen
Foyer - Neuer Anbau
ARC_3929_NA_BA Verkleidung Gastroautomaten Foyer -
Neuer Anbau
ARC_3930_NA_BA Verkleidung Kassenautomaten Foyer -
Neuer Anbau
ARC_3931_AH_BA Verkleidung Nachzahlautomat
Stiefelgang - Alte Halle
ARC_3932_AH_BA Fönplätze Alte Halle
ARC_3933_AH_BA Schreibtisch Schwimmmerraum

ARC_7010_60_FM_Grundriss Erdgeschoss Materialkonzept
Türen

LA_5010_GO_BE_a Baustelleneinrichtungsplan

**00.1 Dauerelastische Verfugung, Silikon**
Elastischer Fugenverschluss auf Silikonbasis, in
Innenräumen.

Versiegelung von Wand- und Bodenanschlüssen an
Möbelstücken.

einschl. Fugensäuberung, Abklebung der Ränder,
Flankenprimerung, Einbringung + glätten der Dichtmasse.

Wandfliesenflächen - Randanschlußfugen bzw.
Fugenverschluß
aller Dehnungsfugen ohne Fugenprofil.

Fugenbreite: 8 -12 mm i.M. 10 mm
Fugenfarbe : analog Verfugung, Standartfarbton,
jedoch nach
Bemusterung durch Architekt und Bauherrn
Menge: 50,000 m

**00.2 Stundenlohn Facharbeiter**
Für evtl. erforderliche Arbeiten, die
nicht im Leistungsverzeichnis erfaßt
sind und gegen Nachweis zur Ausführung
kommen, werden verrechnet für:
Facharbeiter
Menge: 10,000 h

**00.3 Stundenlohn Vorarbeiter**
Für evtl. erforderliche Arbeiten, die
nicht im Leistungsverzeichnis erfaßt
sind und gegen Nachweis zur Ausführung
kommen, werden verrechnet für:
Vorarbeiter
Menge: 10,000 h

**00.4 Stundenlohn Helfer**
Für evtl. erforderliche Arbeiten, die
nicht im Leistungsverzeichnis erfaßt
sind und gegen Nachweis zur Ausführung
kommen, werden verrechnet für:
Helfer
Menge: 10,000 h

### Titel 01 Alte Halle (AH - Gebäudeteil I)

#### Bereich 01.01 Innentüren

**01.01.1 Raumspar-Feuchtraumtür, 1-flüglig, DIN L, WC/Dusche/Umkleide Behind.**
ANFORDERUNGEN

Klimaklasse nach RAL-RG 426 Teil 1/ 2 III
Beanspruchungsgruppe  E
Feuchtraumtür nach RAL-RG 426 Teil 3
Barrierefrei gemäß DIN 18024 und 18025
Öffnungswinkel mindestens 90°.
geeignet für Schwimmbad, chlorhaltige Luft

beispielhafter Hersteller, Produkt:  Küffner
Raumspartür
(od.glw )  Typ RST

beispielhafter Hersteller, Produkt:  'AZ Metall GmbH'
(Bietereintragung )
  '708b 46-AZ-201'

GEOMETRIE
Bau-Richtmaß
nach DIN 18100 in mm: 1260/ 2130 mm (B / H)
lichte Durchgangsbreite nach DIN 18040-1: = 900 mm
Anschlag:  DIN L

WAND:  Mauerwerk 11,5 cm, geputzt  und beidseitig
 gefliest
ZARGE:
Material: Aluminium-Umfassungszarge,
 aus Strangpressprofilen,
 für stumpfe Türblätter, Zweiteilige Zarge
Maulweite: verstellbar, ca. 100 bis 200 mm
Spiegelbreite: ca. 40 mm - Bandseite,
 ca. 53 mm - Bandgegenseite
 Kantenradien 8mm,
 incl. Falz- und Wandanschlussdichtung
Oberfläche: pulverbeschichtet, Farbton :  RAL 7039
 (nach Wahl des Architekten)
Korrosionsschutz :  nach ZTV
Dichtung: 3-seitiges Dämpfungsprofil, Farbe grau
Einbau: in lichte Öffnung,
 incl. Hinterfütterung der Zarge
Befestigung: verdeckt, Schraubanker-Montage
Bodeneinstand: ohne
Sonstiges: mit RST-Gleitschiene und Bürstendichtung
 sowie integriertem RST-Drehlager und
 RST-Bodenlager im Zargenfalz integriert und
 eingebaut
TÜRBLATT
Material: Vollspan VSP für Feuchtraumeinsatz
Blattdicke: ca. 40 mm, ungefälzt (stumpf)
Kanten: Vollkunststoffrahmen als verdeckter Anleimer
 5mm
Oberfläche: HPL-Schichtstoff, 0,8 mm, Muster:
 nach Bietereintragung (Vorbemerkungen)
 Auswahl erfolgt nach Bemusterung
Sonstiges: Nassraumschutzanleimer an Unterkante,
 Türblattaufteilung 1/3 und 2/3 mit jeweils
 4-seitig umlaufenden verdeckten
 Verstärkungsrahmen, einseitig aufgehend mit
 verdeckt eingebautem RST-Beschlagsatz, im
 Zargenfalz integrierten RST-Drehlager,
 RST-Bodenlager sowie zwei kugelgelagerten
 Edelstahl Spezial-Dreirollenbänder und
 Fingerschutzdichtung
 zwischen den Türflügeln, mit integrierter
 Notöffnung von der Bandseite (Außenseite),
 ca. 15 mm Türunterschnitt

BÄNDER
Konstruktionsbänder, 2-dimensional verstellbar,
Edelstahl,
lackiert

SCHLOSS
Objektschloss als WC-Garnitur
Türöffnungsradius bei 90° 1/3 der gesamten Türbreite ab
Drehpunkt Bodenlager, Türblatt mit einer Hand
leichtlaufend zu
bedienen. Klasse 3 (WC-Bad)

DRÜCKER / BESCHLÄGE
Objektbeschlag nach DIN 18255 sowie Anforderungen nach
DIN 1906:
Benutzerkategorie - mind. Klasse 3
Dauerhaftigkeit - Klasse 6
Korrosionsbeständigkeit - Klasse 5
Beschlag: als WC-Garnitur, Drücker/ Drücker, zugehörige
Rosetten
vorgerichtet für zentrale Verrieglung

Ausführung der Beschläge erst nach Bemusterung und
Freigabe des Bauherrn / Architekten.

SONSTIGES:
Aufmaß am Objekt in Eigenverantwortung des AN
erforderlich,
Türdrückerhöhe: 850mm von OKFF (barrierefrei nach DIN
18024 und 18025)

EINBAUORT:
Tür-Nr. AH 301.01 | Raum-Nr. AH201/AH301 Stiefelgang /
WC/Dusche/Umkleide Behinderte/Durchgang SH

Angebotenes Fabrikat/Produkt: '.........'
(Bietereintragung)
Menge: 1,000 St

**01.01.2 Nassraumtür, 1-flüglig, DIN R, WC/Dusche/Umkleide Behinderte**
ANFORDERUNGEN

Klimaklasse nach RAL-RG 426 Teil 1/ 2 III
Beanspruchungsgruppe  E
Nassraumtür nach RAL-RG 426 Teil 3
geeignet für Schwimmbad, chlorhaltige Luft
Öffnungswinkel mindestens 90°.
Türblatt und Zarge vorgerüstet für Obertürschließer
(OTS)

GEOMETRIE
Bau-Richtmaß
nach DIN 18100 in mm: 1.130/ 2.130 mm (B / H)
Anschlag:  DIN L bzw. R
WAND:  Mauerwerk 15 bis 30cm, einseitig gefliest

ZARGE:
Material: Aluminium-Umfassungszarge,
 aus Strangpressprofilen,
 für stumpfe Türblätter, zweiteilige Zarge
Maulweite: verstellbar, ca. 140-280 mm
Spiegelbreite: ca. 40 mm - Bandseite,
 ca. 53 mm - Bandgegenseite
 Kantenradien 8mm,
 incl. Falz- und Wandanschlussdichtung
Oberfläche: pulverbeschichtet, Farbton: RAL 7039
 quarzgrau (nach Wahl des Architekten)
Korrosionsschutz :  nach ZTV
Dichtung: 3-seitiges Dämpfungsprofil, Farbe grau
Einbau: in lichte Öffnung,
 incl. Hinterfütterung der Zarge;
 Zarge auf Gehrung geschnitten
Befestigung: verdeckt, Schraubanker-Montage
Bodeneinstand: ohne, Aussparung herstellen - anpassen
an
 Hohlkehlsockelfliese

TÜRBLATT
Material: Spezialhartschaum mit wasserbeständigen
 Rahmen mit Aluminium-Stabilisierungselement
 (Klimaschutzplatte)
Blattdicke: ca. 40 mm, ungefälzt (stumpf)
Kanten: 3-seitig, verdeckter Kunststoffeinleimer
Oberfläche: HPL-Schichtstoff, 0,8 mm, Muster:
 nach Bietereintragung (Vorbemerkungen)
 Auswahl erfolgt nach Bemusterung
Sonstiges: PUR-Anleimer an Unterkante

BÄNDER
Konstruktionsbänder, 2-dimensional verstellbar,
Edelstahl,
lackiert

SCHLOSS:
Objektschloss für den nachträglichen Einbau eines
Profilzylinders, Klasse 3, Profilzylinder bauseits,
Schlosskasten
geschlossen u. verzinkt, Falle und Riegel vernickelt,
wartungsfreie, dauergeschmierte und geräuschgedämpfte
Fallenführung, Stulpführung rund.

DRÜCKER / BESCHLÄGE
Objektbeschlag nach DIN 18255 sowie Anforderungen nach
DIN 1906:
Benutzerkategorie - mind. Klasse 3
Dauerhaftigkeit - Klasse 6
Korrosionsbeständigkeit - Klasse 5
Beschlag: Drücker/ Drücker, zugehörige Rosetten
vorgerichtet für zentrale Verrieglung

Ausführung gem. Systembeschreibung / Bieterangabe

SCHLIESSER:
vorgerichtet für OTS an Zarge und Türblatt

Ausführung der Beschläge erst nach Bemusterung und
Freigabe des Bauherrn / Architekten.

SONSTIGES:
Aufmaß am Objekt in Eigenverantwortung des AN
erforderlich,
Türdrückerhöhe: 850mm von OKFF (barrierefrei nach DIN
18024 und 18025)

EINBAUORT:
Tür-Nr. AH301.02 | Raum-Nr. AH301/AH401

Angebotenes Fabrikat/Produkt: '.........'
(Bietereintragung)
Menge: 1,000 St

**01.01.3 Türschließer, 1-flg. Tür**
Obentürschließer für die Montage an 1-flg. Innentüren,
nach EN
1154 A, Größe 3 - 5, für barrierefreie Türen nach DIN
18040 bis
Flügelbreite 1.250 mm bei max. 47 Nm Öffnungsmoment,
hoher
Wirkungsgrad über 80%, stark abfallendes Öffnungsmoment
entsprechend Einbausituation an-/abschaltbar, mit
Gleitschiene,
von vorn einstellbare Schließkraft,
Schließgeschwindigkeit,
Endschlag, mit optischer Größenanzeige,
Türblattmontage auf
Bandgegenseite, mit Montageplatte
liefern und nachträglich montieren

Farbton: silberfarbig

Angebotenes Fabrikat/Produkt: '.........'
(Bietereintragung)
Menge: 2,000 St

**01.01.4 Türöffner, elektro-mechanisch**
Lieferung und Einbau eines elektro-mechanischen
Türöffners
als Ruhestromöffner mit 100% ED (Einschaltdauer) und
verstellbarer Türöffnerfalle und einstellbarer
Schließkraft.
Montage in zuvor beschriebener
Aluminium-Umfassungszarge
aus Strangpressprofilen, zur analogen Ver- und
Entriegelung
der beiden Zugangstüren zum Bereich WC/Dusche/Umkleide
für Behinderte. Alle notwendigen Maßnahmen zur
Vorrüstung
der Zarge sind in der betreffenden Tür-Position zu
kalkulieren.

Beschreibung

Ausführung wahlweise in Arbeits- und Ruhestrom,
100% ED
Rückmeldekontakt als potentialfreier Wechselkontakt
(Betätigung über Schieber an der Schlossfalle)
mit Freilaufdiode für Zutrittskontrollanlagen
Festigkeit gegen Aufbruch mind. 3000 N,
DIN-Richtung rechs bzw. links,
Für Räume mit extrem hoher Feuchtebelastung und
chlorhaltiger Luft; d.h. für Schwimmbäder geeignet.

Bauteil inkl. ggf. notwendigem Flachschließblech
liefern und
einschließlich Anschluss an die bauseits vorgerüstete
Verdrahtung in Zarge montieren (alle Einstellarbeiten
inkl.).
Für die Funktion weiter notwendige Taster,
Schlüsselschalter
usw. werden ebenfalls bauseits durch den AN Los
Elektrotechnik bereitgestellt, verkabelt und geklemmt.
Der
notwendige Aufwand für die Zusammenarbeit mit dem AN
Los
Elektrotechnik und dem zuständigen Fachplaner sind zu
kalkulieren.

beispielhaftes Produkt: z.B. effeff ASSA ABLOY
Elektro-Türöffner 3405RR oder ein gleichwertiges und
für den
Anwendungsfall zugelassenes Produkt (durch
Produktdatenblatt, bauaufsichtlicher Zulassung und
Systembeschreibung nachzuweisen).

Bieterangabe:

Hersteller Türenöffner:  '.........'

Produkt/Typ:  '.........'
(vom Bieter einzutragen)

Einbauort:
Tür-Nr. AH301.01 | Raum-Nr. AH 201/301 Stiefelgang/WC,
Dusche, Umkleide Behinderte
Tür-Nr. AH301.2 | Raum-Nr. AH301/401 WC, Dusche,
Umkleide Behinderte/ Beckenumgang Schwimmerbecken
Menge: 2,000 St

**01.01.5 Riegelschaltkontakt**
Lieferung und Einbau eines Riegelschaltkontaktes zur
Überwachung der Verriegelung von Türen bzw. der
Funktion
zuvor beschriebener Türöffner.

Max. Schaltspannung 25V AC/DC
Max. Schaltstrom 1A
Schaltkontakt Wechsler
Schutzart IP 54
Für Räume mit extrem hoher Feuchtebelastung und
chlorhaltiger Luft; d.h. für Schwimmbäder geeignet.

Bauteil, inkl. Anschlusskabel, einschließlich
Anschluss an die
bauseits vorgerüstete Verdrahtung in Zarge montieren
(alle
Einstellarbeiten inkl.).
Für die Funktion weiter notwendige Taster,
Schlüsselschalter
usw. werden ebenfalls bauseits durch den AN Los
Elektrotechnik bereitgestellt, verkabelt und geklemmt.
Der
notwendige Aufwand für die Zusammenarbeit mit dem AN
Los
Elektrotechnik und dem zuständigen Fachplaner sind zu
kalkulieren.

beispielhaftes Produkt: z.B. effeff ASSA ABLOY
Riegelschaltkontakt Modell 878 oder ein gleichwertiges
und für
den Anwendungsfall zugelassenes Produkt (durch
Produktdatenblatt, bauaufsichtlicher Zulassung und
Systembeschreibung nachzuweisen).

Bieterangabe:

Hersteller Schaltkontakt:  '.........'

Produkt/Typ:  '.........'
(vom Bieter einzutragen)

Einbauort:
Tür-Nr. AH301.01 | Raum-Nr. AH 201/301 Stiefelgang/WC,
Dusche, Umkleide Behinderte
Tür-Nr. AH301.2 | Raum-Nr. AH301/401 WC, Dusche,
Umkleide Behinderte/ Beckenumgang Schwimmerbecken
Menge: 2,000 St

**01.01.6 Netzgerät zur Stromversorgung der Türöffner mit Zubehör**
Netzgerät zur Stromversorgung der zuvor beschriebenen
Türöffner, mit Zubehör, liefern.
Netzgerät zum Einbau in Schaltschränke, mit konstanter
Ausgangsspannung bei Netzspannungsschwanungen und
Lastwechsel.
Anschluss bauseits durch den AN Los Elektrotechnik. Der
notwendige Aufwand für die Zusammenarbeit mit dem AN
Los
Elektrotechnik und dem zuständigen Fachplaner sind zu
kalkulieren.

beispielhaftes Produkt: z.B. effeff ASSA ABLOY
Stromversorgung Modell 1003- 24- 1 oder ein
gleichwertiges
und für den Anwendungsfall zugelassenes Produkt (durch
Produktdatenblatt, bauaufsichtlicher Zulassung und
Systembeschreibung nachzuweisen).

Bieterangabe:

Hersteller Netzgerät:  '.........'

Produkt/Typ:  '.........'
(vom Bieter einzutragen)
Menge: 1,000 St

**01.01.7 Lichtsignal für Türöffner**
Lieferung und Einbau eines Lichtsignals zur
Überwachung der
Verriegelung von Türen zuvor beschriebener Türöffner.

Betriebsspsannung: 12/24V
Farbe: rot/ grün
Material: Kunststoff
Montage: Unterputz
Abmessung (HxBxT)ca.: 150 x 80 x 30 mm
Für Räume mit extrem hoher Feuchtebelastung und
chlorhaltiger Luft; d.h. für Schwimmbäder geeignet.

Bauteil, inkl. Anschlusskabel. Anschluss bauseits
durch den AN
Los Elektrotechnik. Der notwendige Aufwand für die
Zusammenarbeit mit dem AN Los Elektrotechnik und dem
zuständigen Fachplaner sind zu kalkulieren.

beispielhaftes Produkt: z.B. effeff ASSA ABLOY
Kontrollsignal Jung 938/10 U oder ein gleichwertiges
und für
den Anwendungsfall zugelassenes Produkt (durch
Produktdatenblatt, bauaufsichtlicher Zulassung und
Systembeschreibung nachzuweisen).

Bieterangabe:

Hersteller Lichtsignal:  '.........'

Produkt/Typ:  '.........'
(vom Bieter einzutragen)

Einbauort:
Tür-Nr. AH301.01 | Raum-Nr. AH 201/301 Stiefelgang/WC,
Dusche, Umkleide Behinderte
Tür-Nr. AH301.2 | Raum-Nr. AH301/401 WC, Dusche,
Umkleide Behinderte/ Beckenumgang Schwimmerbecken
Menge: 2,000 St

**01.01.8 Zulage Stoßgriff/Anti-Panik-Stange, nach DIN EN1125**
Zulage für Lieferung und funktionsfertiger Montage
eines
Stoßgriffes/Anti-Panik-Stange an vor beschriebenen
Innentüren
inkl. passendem Türbeschlag
Menge: 2,000 St

#### Bereich 01.02 Einbaumöbel

**01.02.1 Verkleidung Nachzahl-Automat im Stiefelgang (AH201)**
freitragenden Wandverkleidung als tischlermäßig
gefertigte
Frontverkleidung herstellen, liefern und montieren.

Konstruktion als individuell anzufertigende
Wandverkleidung für
das Aufstellen verschiedener Automaten innerhalb einer
Wandnische als tischlermäßig individuell
anzufertigendes
Raum-Einbaumöbel, gemäß nachfolgender Beschreibung und
Detailplanung

Ausführung der Konstruktion nach beiliegender Zeichnung

ARC_3931_AH_BA: Verkleidung Nachzahlautomat
Stiefelgang - Alte Halle

als Leitdetailplan in Grundriss-, Schnitt- und
Detaildarstellung.

Die Kalkulation erfolgt auf Grundlage der oben
genannten
Planunterlagen. Die im Plan beschriebenen
Bauteilanforderungen sind entsprechend zu beachten.
Ergänzend zur Planung folgende allgemeine Hinweise:

Größe / Abmessung Automatenverkleidung (exakte Maße
gem. vorg. Zeichnungen)

Gesamtabmessungen Automatenverkleidung
(B/H):  1.850 x 3.150 mm

Abmessungen Verkleidung Oben 1: (B/H) 1.850 x 1.350 mm
Abmessungen Verkleidung linke Seite:(B/H) 540 x 1.700
mm
Abmessungen Verkleidung rechte Seite:(B/H) 540x1.750mm
Abmessungen Öffnung Automat mittig: (B/H) 770 x1.700mm

Möbel als mehrteilige Frontverkleidung, freitragend in
bauseitige
Wandnische und seitlich an massiven Mauerwerks- bzw.
Stahlbetonwänden im 45°-Winkel anschließen. Oberer
Abschluss frei, Aussteifung nach hinten zur Wand
(Dreieck).
Geschlossene Front inkl. Aussparungen zur Aufnahme des
Nachzahl-Automaten (genaue Abmessung vom
Automatenhersteller).

Aufteilung der Verkleidungselemente gem. zeichnerischer
Darstellung
Automatenverkleidung ist als komplettes Möbelstück zu
betrachten. Lieferung und Montage in Einzelstücken
möglich. Teilstücke und deren Verbindung in explizit
in der
Werkplanung dazustellen
einschl. Anpassung in die bauseits vorhandenen
Wandnische
einschl. eines schadfrei rückbaubaren
Verkleidungsbereiches

Oberfläche:
Holzdekor gemäß Systembeschreibung.

Trägermaterial:
Gemäß Systembeschreibung. Materialstärke gemäß
Beschreibung.

Unterkonstruktion:
Gemäß Systembeschreibung.

Edelstahlsockel:
Herstellung und Montage eines aufgeschobenen u-förmigen
Sockelbleches entlang des unteren Anschlusses aus
Edelstahlblech d=1,0 mm, Höhe der Aufkantung beidseitig
150mm, an Unterkanten der Automatenverkleidung, mit
Bodendichtung- dauerhaft verklebt, Material:
Edelstahlblech
(V4A)

Gesamtlänge ca. 1.080 mm (Einzellängen: 2 x 540 mm)

Oberfläche: gebürstet

Montage:
Verdeckte Montage der Automatenverkleidung auf
vorgenannter
Unterkonstruktion. mit ausreichend dimensionierten
Schraub-
und Dübelkombination. Verdeckte Montage der
Verkleidung an
vertikalen und horizontalen Kanthölzern ca.  60 mm x
40 mm als
Rahmenbau. Der Rückbau der Verkleidung muss muss zu
Wartungszwecken schadlos und einfach möglich sein.
Ausbildung einer ca. 20 mm Schattenfuge im Randbereich.

Befestigungsmittel schwimmhallengeeignet.

Ausführung der Dekore jedoch nach Bemusterung /
Musterfläche und Freigabe durch den Architekten
Bemusterung im Zuge der Werkplanung.

Bestandteil der angebotenen und auszuführenden Leistung
ist die Erstellung einer prüffähigen
Werkstattzeichnung gem.
Pkt. 3 ZTV Tischlerarbeiten mit allseitigen Ansichten,
aus denen
die Aufteilung der Fronten ersichtlich ist sowie
Grundriss- und
Querschnittszeichnungen in Anlehnung an die
Leitdetailplanung
des Ausschreibenden.

Einbauort: Automatenverkleidung im Stiefelgang EG,
AH201
Menge: 1,000 St

**01.02.2 Frisierplatzanlage - Einbaumöbel / Wandbord**
Herstellung und Montage einer Frisierplatz-Anlage als
individuell
gefertigtes, mehrteiliges Einbaumöbel / Wandbordanlage
für 7
Frisierplätze, großer durchlaufender Spiegelfläche,
zusammengesetzt aus 5 Einzelspiegeln (gesonderte
Positionen
3 und 4), Beleuchtung mittels integrierter
LED-Lichtband für den
Möbeleinbau (gesonderte Position 5).
Konstruktion als individuell anzufertigende
Frisieranlage
(Einbaumöbel) im Raum AH201
Stiefelgang-/Frisierplatzbereich,
aus 13 mm HPL-Vollkernmaterial gemäß Systembeschreibung
sowie nachfolgender Beschreibung und Detailplanung,
die in
Bezug auf die Stabilität und die Widerstandsfähigkeit
hinsichtlich hohen Besucheraufkommens (z.B. auch
Schulklassen), täglicher Reinigung etc. den
Anforderungen der
Objektausstattung eines öffentlichen Gebäudes und
insbesondere den raumklimatischen Bedingungen in einer
Schwimmhalle genügen muss.

Ausführung der Konstruktion nach beiliegender
Zeichnung Nr.:
ARC_3932_AH_BA: Fönplätze Alte Halle

Einbaumöbel als umlaufend auskragende, die
Spiegelfläche
einrahmende, kastenförmige Hohlkörperkonstruktion,
freitragend und rückwertig mittels Hilfskonstruktion,
in Form von
Kragarmen aus feuerverzinktem Stahl-Quadratrohr mit
Kopfplatte, an massiver Stahlbetonwand verankert.
Lastverteilung zwischen den Kragarmen, nach Wahl des AN
bzw. ggf. notwendiger statischer Berechnung, z.B.
mittels
Alu-Quadratrohr oder ähnlichem, als Unterkonstruktion.
Metallbau bauseits durch Schlosser.

Abmessungen / Größen der Gesamtanlage (Außenmaß):
Gesamtlänge: ca. 7.640 mm
Gesamthöhe: ca. 2.150 mm
Querschnitt / Baugröße der umlaufenden
Hohlkörperkonstruktion: (H/T) ca. 200 x 400 mm
OK Ablage unter Spiegelfläche (Fönsteckplätze) bei ca.
+ 900 ü.
OK FFb Stiefelgang
Laufgitter: (B/H/T) ca. 1.483/950/1.003 mm

Ausführung Ablage / Wandbord / Fönsteckplätze:
In die Ablagefläche vor den Spiegeln sind 7
Fönsteckplätze
zu integrieren. Hierzu werden in der Anlage kreisrunde
Aussparungen mit einem Durchmesser vom ca. 80 mm zur
Aufnahme der Hand-Haartrockner eingebracht. Das genaue
Maß der Bohrung ist im Zuge der Werkplanung, ggf. unter
Verwendung eines bauseits vom AN Elektrotechnik
bereitzustellenden Musterföns, an das Gehäuse des
Haartrockners anzupassen. Der Rand dieser Aussparung
ist
so abzurunden, dass das Gehäuse des Haartrockners nicht
beschädigt bzw. zerkratzt werden kann.
In der 20 cm hohen Frontblende der Ablagefläche sind 10
Rundlöcher, mit Durchmesser 68 mm, zur Aufnahme der
Hohlwanddose für den Stromanschluss der
Hand-Haartrockner vorzusehen. Hohlwanddosen,
Verkabelung und Stromanschlüsse der Haartrockner
erfolgt
nach Möbelmontage bauseits durch den AN Elektrotechnik.
Die Unterseite der Ablage ist so zu gestalten, dass zum
Schutz vor Überhitzung der Haartrockner Luft zur
Kühlung
nachströmen kann, der Hohlraum des Korpus nicht für den
Mülleinwurf missbraucht werden kann (Einsatz von 7
Edelstahlbechern in passender Größe) und die
Verkabelung
vor Manipulation durch Badegäste geschützt wird. Ggf.
sollte
die Unterseite daher weitestgehend offen gestaltet
werden.
Zwischen Spiegelfläche und Ablage ist horizontal eine
150
mm Hohe Sockelleiste als Schutz- und Wischkante aus 25
mm HPL-Vollkernplatte vorzusehen.
Zwischen 3. und 4. Fönplatz ist ein Laufstall für
Kleinkinder
zu intergrieren, Hand- und Fußleiste aus physiologisch
unbedenklich lackiertem Buchenholz, Füllstäbe
kleinkindgerecht aus Edelstahl, dn ca. 10 mm, Abstand
lt.
Zeichnung, stirnseitig mit 2-flügliger Zugangstür inkl.
kindgerechtem nur von außen bedienbaren Beschlag und
verdeckten, einklemmsicheren Scharnieren.
Abschlusselement auf der linken Seite zu Anpassung der
Konstruktion an die vorh. Ecke (Stahlbetoninnenwand).
Breite ca. 400mm, Höhe wie Rahmenkonstruktion 2.150
mm, genaue Maße sind am Bau zu nehmen und in der
Werkplanung zu berücksichtigen.

Seitenteile und oberes Wandbord als 3-seitige
Verkleidung aus
13 mm HPL-Vollkernmaterial mit Deckschichten aus
HPL-Schichtstoff, Plattendicke ca. 0,8 mm, Gemäß
Farbkonzept des Architekturbüros.
Notwendige Unterkonstruktion, Höhenausgleich und
Anpassungsarbeiten sind zu kalkulieren. In der
Unterseite ist
eine Fräsung/Aussparung für die LED-Lichtband aus
Aluminium
(gesonderte Position 5) und die notwendigen Bohrungen
für die
Kabelführung vorzusehen und hier zu kalkulieren.
Kopfplatten der oben beschriebenen Kragarme aus
feuerverzinktem Stahl-Quadratrohr mit rückwertig
mittels durch
AN nach Werkplanung bemessenen Befestigungsmittels
(Verschraubung) in massiver Mauerwerkswand verankert.
Ausführung der Rückverankerung nach konstruktivem
Erfordernis und Werkplanung AN
Zum Ausgleich von zulässigen Maßtoleranzen im Rohbau
kann
es notwendig werden, eine geeignete Trägerplatte oder
Plattenstreifen als Unterkonstruktion zur Aufnahme der
Wandspiegel vorzusehen, deren Materialquerschnitt bei
der
Festlegung der Detailmaße in der Werkplanung zu
berücksichtigen und die Kosten hierfür zu kalkulieren
sind.
Plattenstöße (Bauteilfugen), zur ggf. notwendigen
Segmentierung der Konstruktion, sind nach Möglichkeit
zu
vermeiden bzw. auf ein Minimum zu beschränken und
sollen
sich am Maß der 5 Spiegel orientieren.
Maximalabmessungen
richten sich nach herstellerbedingten Fertigungsmaßen.
Genaue Festlegungen hierzu in der Werkplanung. Alle
sichtbaren Kanten und Eckausbildungen sind auf Gehrung
und
leicht gefast zu fertigen, damit der schwarze
Plattenkern nicht
sichtbar wird. Der Mehraufwand hierfür ist zu
kalkulieren.
Farben und Dekore:
Gemäß Farbkonzept des Architekturbüros - Zeichnungen
Nr.:
ARC_3929_AH_BA Fönplätze Alte Halle
sowie entsprechender Detailpläne

Holzdekor Korpus:
RESOPAL, Decor Noce Lyon, Nr. 4232-EM, Texture: Elegant
Matt
Ausführung der Dekore jedoch nach Bemusterung /
Musterfläche und Freigabe durch den Architekten!
Bemusterung
im Zuge der Werkplanung. Bestandteil der angebotenen
und
auszuführenden Leistung ist die Erstellung einer
prüffähigen
Werkstattzeichnung mit beidseitigen Ansichten, aus
denen die
Aufteilung der Fronten ersichtlich ist sowie
Grundriss- und
Querschnittszeichnungen in Anlehnung an die
Leitdetailplanung
des Ausschreibenden.
Im Preis ist weiterhin die eigenverantwortliche
Koordinierung
des Ausführenden, mit den auf der Baustelle bereits
tätigen
Auftragnehmern des Loses Elektrotechnik, hinsichtlich
der
Kabelmontage für die Beleuchtung (Leistungsgrenze ist
die
Steckdose für das Netzteil) und der Föne, zu
kalkulieren.

Bestandteil der angebotenen und auszuführenden Leistung
ist die Erstellung einer prüffähigen
Werkstattzeichnung gem.
Pkt. 3 ZTV Tischlerarbeiten mit allseitigen Ansichten,
aus denen
die Aufteilung der Fronten ersichtlich ist sowie
Grundriss- und
Querschnittszeichnungen in Anlehnung an die
Leitdetailplanung
des Ausschreibenden.

Einbauort: Raum AH201 Stiefelgang/Frisierplätze
Menge: 1,000 St

**01.02.3 Rahmenloser Kristallspiegel, 1.548 x 900 mm, bruchsicher**
Lieferung und Einbau Kristallspiegel, rechteckig und
1-teilig, mit
C-Kantenschliff.

Größe gesamt :

Breite ca. 154,80 cm
(entspr. Reihung lt. Plan ARC_3929_AH_BA)

Höhe 90 cm
(entspr. Planung)

Der Spiegel wird auf die fertig spachtelgeglättete,
Oberfläche der Wand mit Glaskleber aus Polyurethan
bzw. tischlerseitige Unterkonstruktion
geklebt/befestigt.
Der Zuschnitt erfolgt erst nach millimetergenauem
Aufmaß vor Ort.
Umlaufend um die Spiegelfläche ist eine Fuge von 2,0
mm zu
gewährleisten. Die Fuge ist vor Montage des Spiegels
mit
reinweißer (RAL 9010) Dispersionsfarbe in einer
Streifenbreite
von ca. 50 mm zu hinterlegen. Die umlaufende Fuge des
Spiegels wird nicht verschlossen! Die
Spiegelbefestigung erfolgt
mittels PU-Glaskleber in senkrecht ausgeführten und
dabei
versetzt angeordneten Streifen-Wülsten. Es muss eine
Hinterlüftung gewährleistet sein.
Ausführung als 5-teiliges Element.
Menge: 3,000 St

**01.02.4 Rahmenloser Kristallspiegel wie vor, jedoch 1.185 x 900 mm**
Lieferung und Einbau Kristallspiegel, rechteckig und
1-teilig, mit
C-Kantenschliff wie in Position 01.02.3 beschrieben

Größe jedoch :
Breite ca. 118,50 cm
(entspr. Reihung lt. Plan ARC_3929_AH_BA)
Höhe 90 cm
(entspr. Planung)
Menge: 2,000 St

**01.02.5 LED-Profilleuchte für Einbau in Möbelstück Fönplatz, Länge ca.10 m**
Lieferung und Einbau einer LED-Beleuchtung, U-förmig,
d.h.
horizontal über und vertikal neben der Spiegelfläche
des Möbels
angeordnet. Im Eckbereich, nicht sichtbar (verdeckt)
mittels
Stecksystem verbunden.
Gesamtlänge: ca. 10 lfm
Geführt in Aluminium-Strangprofil für Einbaumontage,
Profil-Maße: BxH=24 x 12,5 mm,
Profil-Oberfläche: Eloxal E6EV1,
geliefert in Teillängen bis 5000mm, mit opaler Diffusor
Abdeckung zur Lichtverteilung.
Die Profile, einschließlich der Abdeckung, sind
entsprechend
der geometrischen Vorgaben in Länge und Winkel an das
Möbelstück anzupassen.

10 lfm LED- Strip
Lichtfarbe 3000K CRI90, IP20, 24V,
geliefert in 2 Teillängen von ca. 5000 mm, örtlich
einkürzbar
Teilung aller 10 mm, 1800lm/m,
Lebensdauer L80B10 50.000h,
LED- Leistung 14,4W/m.

Der LED- Strip ist in das Aluminium-Strangprofil
einzubauen, die
elektrische Verkabelung bis zum Netzteil herzustellen.

1 St Extern. Netzteil 24V/300W mit DALI Schnittstelle,
aP-Montage zum Einbau in das Möbelstück (z.B. im
Unterschrank) oder die Abhangdecke.

Der Anschluss der 230V Versorgungsspannung und des
DALI-Steuerkabels erfolgt durch das Gewerk
Elektroinstallation.
(ggf. Steckdose als Leistungsgrenze)

beispielhaftes Produkt:
z.B. roled/KE/M-Line extra low 400HE+
oder gleichwertiges Produkt (durch Produktdatenblatt
und
Systembeschreibung nachzuweisen).

angebotenes Fabrikat/Produkt: '.........'
(Bietereintragung zwingend erforderlich)
Menge: 1,000 St

#### Bereich 01.03 Innenfensterbänke Sitzflächen

**01.03.1 Fensterbank als Sitzfläche, innen, bis 45 cm Tiefe, HPL-beschichtet**
Fensterbank für innen, einteilig,
wie in technischer Vorbemerkung/Systembeschreibung
"Einbaumöbel"
beschrieben liefern und auf Kantholz 60 x 25 mm und 35
x 35
mm waagerecht montieren.

Ausladung/Tiefe: bis 450 mm
Abkantung:  bis 150 mm
Gesamtlänge: 13.000 mm
Einzellängen: 2.600 bis 2.800 mm

Material: formstabile Holzwerkstoffplatte 25 mm mit
HPL-Beschichtung min. 0,8mm dick

Farbe: nach Bemusterung durch Architekten, ähnlich
RESOPAL 4232 Noce Lyon

Angebotenes Fabrikat/Produkt: '.........'

(vom Bieter einzutragen)

seitlicher Anschluss an Fensterrahmen der folgenden
Position.

Ausführung der Konstruktion nach beiliegender
Zeichnung:
ARC_3462_AH_FA: Fenster AF 04 - Stiefelgang - Alte
Halle

Einbauort:
Fenster Stifelgang AH201, Achse B
Menge: 13,000 m

**01.03.2 Seitliche und obere Verkleidung Fensterleibungen Stiefelgang, L x B x H: ca. 2,60x0,40x1,90m**
Fensterbankverkleidung für innen, dreiteilig,
wie in technischer Vorbemerkung/Systembeschreibung
"Einbaumöbel"
beschrieben liefern und auf Mauerwerk und Putz
waagerecht
und senkrecht montieren.

Ausladung/Tiefe: bis 400 mm
Gesamtlänge: 32.000 mm
Einzellängen: 1.860 bis 2.800 mm

Material: formstabile Holzwerkstoffplatte 25 mm mit
HPL-Beschichtung min. 0,8mm dick

Farbe: nach Bemusterung durch Architekten, ähnlich
RESOPAL 4232 Noce Lyon

Angebotenes Fabrikat/Produkt: '.........'

(vom Bieter einzutragen)

seitlicher Anschluss an Fensterrahmen der folgenden
Position.

Ausführung der Konstruktion nach beiliegender
Zeichnung:
ARC_3462_AH_FA: Fenster AF 04 - Stiefelgang - Alte
Halle

Einbauort:
Fenster Stifelgang AH201, Achse B
Menge: 32,000 m

**01.03.3 Fuge abdichten/füllen, Breite 10 - 12,5 mm**
Füllen und abdichten rohbauseitig vorhandener Fugen,
allseitig, mit Mineralfaser eingestopft
Fugenbreite: bis 25 mm
Fugentiefe: bis 50 mm
Menge: 60,000 m

**01.03.4 Verfugung fensterbänke, dauerelastisch, Silikon**
Herstellen eines dauerelastischen Fugenverschlusses auf
Silikonbasis im mAnschlussbereich Fensterbänke,
Sockel- und
Fensterprofile, Fensterelement
einschließlich Vorreinigung, Hinterfüllung nicht
erforderlich.

Fugenbreite: bis 10 mm i. M.
Farbe: grau bzw. braun, in Anlehnung an Farbton der
Fensterbank
Menge: 150,000 m

### Titel 03 Neuer Anbau (NA - Gebäudeteil III)

#### Bereich 03.01 Innentüren Neubau

**03.01.1 Raumspar-Feuchtraumtür, 1-flüglig, DIN L, Behinderten WC**
ANFORDERUNGEN

Klimaklasse nach RAL-RG 426 Teil 1/ 2 III
Beanspruchungsgruppe  E
Feuchtraumtür nach RAL-RG 426 Teil 3
Barrierefrei gemäß DIN 18024 und 18025
Öffnungswinkel mindestens 90°.
geeignet für Schwimmbad, chlorhaltige Luft

beispielhafter Hersteller, Produkt:  Küffner
Raumspartür
(od.glw )  Typ RST

beispielhafter Hersteller, Produkt:  'AZ Metall GmbH'
(Bietereintragung )
  '708b 46-AZ-201'

GEOMETRIE
Bau-Richtmaß
nach DIN 18100 in mm: 1260/ 2130 mm (B / H)
lichte Durchgangsbreite nach DIN 18040-1: = 900 mm
Anschlag:  DIN L

WAND:  Trockenbau 15cm, einseitig gefliest

ZARGE:
Material: Aluminium-Umfassungszarge,
 aus Strangpressprofilen,
 für stumpfe Türblätter, Zweiteilige Zarge
Maulweite: verstellbar, ca. 100 bis 200 mm
Spiegelbreite: ca. 40 mm - Bandseite,
 ca. 53 mm - Bandgegenseite
 Kantenradien 8mm,
 incl. Falz- und Wandanschlussdichtung
Oberfläche: pulverbeschichtet, Farbton: RAL 7039
 quarzgrau (nach Wahl des Architekten)
Korrosionsschutz :  nach ZTV
Dichtung: 3-seitiges Dämpfungsprofil, Farbe grau
Einbau: in lichte Öffnung,
 incl. Hinterfütterung der Zarge
Befestigung: verdeckt, Schraubanker-Montage
Bodeneinstand: ohne
Sonstiges: mit RST-Gleitschiene und Bürstendichtung
 sowie integriertem RST-Drehlager und
 RST-Bodenlager im Zargenfalz integriert und
 eingebaut
TÜRBLATT
Material: Vollspan VSP für Feuchtraumeinsatz
Blattdicke: ca. 40 mm, ungefälzt (stumpf)
Kanten: Vollkunststoffrahmen als verdeckter Anleimer
 5mm
Oberfläche: HPL-Schichtstoff, 0,8 mm, Muster:
 nach Bietereintragung (Vorbemerkungen)
 Auswahl erfolgt nach Bemusterung
Sonstiges: Nassraumschutzanleimer an Unterkante,
 Türblattaufteilung 1/3 und 2/3 mit jeweils
 4-seitig umlaufenden verdeckten
 Verstärkungsrahmen, einseitig aufgehend mit
 verdeckt eingebautem RST-Beschlagsatz, im
 Zargenfalz integrierten RST-Drehlager,
 RST-Bodenlager sowie zwei kugelgelagerten
 Edelstahl Spezial-Dreirollenbänder und
 Fingerschutzdichtung
 zwischen den Türflügeln, mit integrierter
 Notöffnung von der Bandseite (Außenseite),
 ca. 15 mm Türunterschnitt

BÄNDER
Konstruktionsbänder, 2-dimensional verstellbar,
Edelstahl,
lackiert

SCHLOSS
Objektschloss als WC-Garnitur
Türöffnungsradius bei 90° 1/3 der gesamten Türbreite ab
Drehpunkt Bodenlager, Türblatt mit einer Hand
leichtlaufend zu
bedienen. Klasse 3 (WC-Bad)

DRÜCKER / BESCHLÄGE
Objektbeschlag nach DIN 18255 sowie Anforderungen nach
DIN 1906:
Benutzerkategorie - mind. Klasse 3
Dauerhaftigkeit - Klasse 6
Korrosionsbeständigkeit - Klasse 5
Beschlag: als WC-Garnitur, Drücker/ Drücker, zugehörige
Rosetten

Ausführung der Beschläge erst nach Bemusterung und
Freigabe des Bauherrn / Architekten.

SONSTIGES:
Aufmaß am Objekt in Eigenverantwortung des AN
erforderlich,
Türdrückerhöhe: 850mm von OKFF (barrierefrei nach DIN
18024 und 18025)

EINBAUORT:
Tür-Nr. NA 103.01 | Raum-Nr. NA101/NA103 Foyer /
Behinderten WC

Angebotenes Fabrikat/Produkt: '.........'
(Bietereintragung)
Menge: 1,000 St

**03.01.2 Feuchtraumtür, 1-flüglig, DIN L/R, Funktionsräume inkl. Umfassungszarge**
ANFORDERUNGEN

Klimaklasse nach RAL-RG 426 Teil 1/ 2 III
Beanspruchungsgruppe  E
Feuchtraumtür nach RAL-RG 426 Teil 3
geeignet für Schwimmbad, chlorhaltige Luft
Öffnungswinkel mindestens 90°.

GEOMETRIE
Bau-Richtmaß
nach DIN 18100 in mm: 1010/ 2130 mm (B / H)
Anschlag:  DIN L bzw. R

WAND:  Trockenbau 15 cm, beidseitig geputzt

ZARGE:
Material: Aluminium-Umfassungszarge,
 aus Strangpressprofilen,
 für stumpfe Türblätter, Zweiteilige Zarge
Maulweite: verstellbar, ca. 100-200 mm
Spiegelbreite: ca. 40 mm - Bandseite,
 ca. 53 mm - Bandgegenseite
 Kantenradien 8mm,
 incl. Falz- und Wandanschlussdichtung
Oberfläche: pulverbeschichtet, Farbton: RAL 7039,
 quarzgrau (nach Wahl des Architekten)
Korrosionsschutz :  nach ZTV
Dichtung: 3-seitiges Dämpfungsprofil, Farbe grau
Einbau: in lichte Öffnung,
 incl. Hinterfütterung der Zarge;
 Zarge auf Gehrung geschnitten
Befestigung: verdeckt, Schraubanker-Montage
Bodeneinstand: ohne, Aussparung herstellen - anpassen
an
 Hohlkehlsockelfliese

TÜRBLATT
Material: Vollspan VSP - klassifiziert als
 Feuchtraumtür
Blattdicke: ca. 40 mm, ungefälzt (stumpf)
Kanten: 3-seitig, verdeckter Kunststoffeinleimer
Oberfläche: HPL-Schichtstoff, 0,8 mm, Muster:
 nach Bietereintragung (Vorbemerkungen)
 beispielhaft: RESOPAL 4232 Noce Lyon
 Auswahl erfolgt nach Bemusterung
Sonstiges: absenkbare Bodendichtung

BÄNDER
Konstruktionsbänder, 2-dimensional verstellbar,
Edelstahl,
lackiert

SCHLOSS:
Objektschloss für den nachträglichen Einbau eines
Profilzylinders, Klasse 3, Profilzylinder bauseits,
Schlosskasten geschlossen u. verzinkt, Falle und Riegel
vernickelt, wartungsfreie, dauergeschmierte und
geräuschgedämpfte Fallenführung, Stulpführung rund.

DRÜCKER / BESCHLÄGE
Objektbeschlag nach DIN 18255 sowie Anforderungen nach
DIN 1906:
Benutzerkategorie - mind. Klasse 3
Dauerhaftigkeit - Klasse 6
Korrosionsbeständigkeit - Klasse 5
Beschlag: Drücker / Drücker, zugehörige Rosetten

Ausführung gem. Systembeschreibung / Bieterangabe

Ausführung der Beschläge erst nach Bemusterung und
Freigabe des Bauherrn / Architekten.

SONSTIGES :
Aufmaß am Objekt in Eigenverantwortung des AN
erforderlich,

EINBAUORT:
Tür-Nr. NA104.01, NA115.01, NA118.01, NA120.01 und
NA123.01 | Raum-Nr. NA101/104, NA115/127, NA115/118,
NA120/127 und NA120/123 im EG

Angebotenes Fabrikat/Produkt: '.........'
(Bietereintragung)
Menge: 5,000 St

**03.01.3 Feuchtraumtür, Leistung wie Position zuvor, jedoch 1.135x 2.130 mm**
Leistung wie in der Position 03.03.01.2 in vollem
Wortlaut beschrieben, jedoch

Baurichtmaß : 1.135 x 2.130 mm

liefern und montieren

Einbauort: Raum-Nr. NA101/107,
Tür-Nr. NA107.01

Angebotenes Fabrikat/Produkt: '.........'
(Bietereintragung)
Menge: 1,000 St

**03.01.4 Feuchtraumtür, Leistung wie Position zuvor, jedoch 1.260 x 2.130 mm**
Leistung wie in der Position 03.03.01.2 in vollem
Wortlaut beschrieben, jedoch

Baurichtmaß : 1.260 x 2.130 mm

liefern und montieren

Einbauort: Raum-Nr. NA101/103,
Tür-Nr. NA103.01

Angebotenes Fabrikat/Produkt: '.........'
(Bietereintragung)
Menge: 1,000 St

**03.01.5 Feuchtraumtür, Leistung wie Position zuvor, jedoch 885 x 2.010 mm**
Leistung wie in der Position 03.03.01.2 in vollem
Wortlaut beschrieben, jedoch

Baurichtmaß : 885 x 2.010 mm

liefern und montieren

Einbauort . Raum-Nr. NA104/105, NA104/106, NA117/118,
NA115/119, NA120/121 und NA122/123
Tür-Nr. NA105.01, NA106.01, NA117.01, NA119.01,
NA121.01
und NA122.01

Angebotenes Fabrikat/Produkt: '.........'
(Bietereintragung)
Menge: 6,000 St

**03.01.6 Objekttür, 1-flüglig, DIN L/R, Funktionsräume inkl. Umfassungszarge**
ANFORDERUNGEN

Öffnungswinkel mindestens 90°.

GEOMETRIE
Bau-Richtmaß
nach DIN 18100 in mm: 1130 / 2130 mm (B / H)
Anschlag:  DIN L bzw. R

WAND:  Trockenbau 15 cm, beidseitig geputzt

ZARGE:
Material: Aluminium-Umfassungszarge,
 aus Strangpressprofilen,
 für stumpfe Türblätter, Zweiteilige Zarge
Maulweite: verstellbar, ca. 100-200 mm
Spiegelbreite: ca. 40 mm - Bandseite,
 ca. 53 mm - Bandgegenseite
 Kantenradien 8mm,
 incl. Falz- und Wandanschlussdichtung
Oberfläche: pulverbeschichtet, Farbton: RAL 7039,
 quarzgrau (nach Wahl des Architekten)
Korrosionsschutz :  nach ZTV
Dichtung: 3-seitiges Dämpfungsprofil, Farbe grau
Einbau: in lichte Öffnung,
 incl. Hinterfütterung der Zarge;
 Zarge auf Gehrung geschnitten
Befestigung: verdeckt, Schraubanker-Montage
Bodeneinstand: ohne, Aussparung herstellen - anpassen
an
 Hohlkehlsockelfliese

TÜRBLATT
Material: Vollspan VSP - Objekttür
Blattdicke: ca. 40 mm, ungefälzt (stumpf)
Kanten: 3-seitig, verdeckter Kunststoffeinleimer
Oberfläche: HPL-Schichtstoff, 0,8 mm, Muster:
 nach Bietereintragung (Vorbemerkungen)
 beispielhaft: RESOPAL 4232 Noce Lyon
 Auswahl erfolgt nach Bemusterung
Sonstiges: absenkbare Bodendichtung

BÄNDER
Konstruktionsbänder, 2-dimensional verstellbar,
Edelstahl,
lackiert

SCHLOSS:
Objektschloss für den nachträglichen Einbau eines
Profilzylinders, Klasse 3, Profilzylinder bauseits,
Schlosskasten geschlossen u. verzinkt, Falle und Riegel
vernickelt, wartungsfreie, dauergeschmierte und
geräuschgedämpfte Fallenführung, Stulpführung rund.

DRÜCKER / BESCHLÄGE
Objektbeschlag nach DIN 18255 sowie Anforderungen nach
DIN 1906:
Benutzerkategorie - mind. Klasse 3
Dauerhaftigkeit - Klasse 6
Korrosionsbeständigkeit - Klasse 5
Beschlag: Drücker / Drücker, zugehörige Rosetten

Ausführung gem. Systembeschreibung / Bieterangabe

Ausführung der Beschläge erst nach Bemusterung und
Freigabe des Bauherrn / Architekten.

SONSTIGES :
Aufmaß am Objekt in Eigenverantwortung des AN
erforderlich,

EINBAUORT:
Tür-Nr. NA102.01, NA107.01, NA109.01, NA111.01,
NA114.01, NA125.01, NA125.02 und NA126.01 | Raum-Nr.
NA101/102, NA109/127, NA101/107, NA108/111,
NA114/127, NA125/127, NA125/126 und NA126/127 im EG

Angebotenes Fabrikat/Produkt: '.........'
(Bietereintragung)
Menge: 8,000 St

**03.01.7 Objekttür, Leistung wie Position zuvor, jedoch 885 x 2.010 mm**
Leistung wie in der Position 03.03.01.6 in vollem
Wortlaut beschrieben, jedoch

Baurichtmaß : 885 x 2.010 mm

liefern und montieren

Einbauort . Raum-Nr. NA115/116
Tür-Nr. NA116.01

Angebotenes Fabrikat/Produkt: '.........'
(Bietereintragung)
Menge: 1,000 St

**03.01.8 Schallschutztür, Leistung wie Position zuvor, jedoch Schallschutzanforderungen**
Leistung wie in der Position 03.03.01.6 in vollem
Wortlaut beschrieben, jedoch

Schallschutz nach DIN EN 20140,  Rw,p  42 dB
  Rw,erf.  37 dB

liefern und montieren

Einbauort . Raum-Nr. NA112/127 und NA124/127
Tür-Nr. NA112.01 und NA124.01

Angebotenes Fabrikat/Produkt: '.........'
(Bietereintragung)
Menge: 2,000 St

**03.01.9 Brandschutztür, Leistung wie Position zuvor, jedoch Brandschutzanforderungen T-30**
Leistung wie in der Position 03.03.01.6 in vollem
Wortlaut beschrieben, jedoch

Brandschutztür T-30 (feuerhemmend)
selbstschließend
mit Obertürschließer

liefern und montieren

Einbauort . Raum-Nr. NA113/127
Tür-Nr. NA113.01

Angebotenes Fabrikat/Produkt: '.........'
(Bietereintragung)
Menge: 1,000 St

**03.01.10 Schiebetüranlage in Trockenbauwand, 1.135 x 2,135 mm**
Schiebe- Türblatt mit Schiebetür- Einbausatzt, 1-flgl.,
Rohbauöffnung (Trockenbauwand D=15 cm) inkl. Zarge
1.135 mm x 2.135 mm,

Türblatt (stumpf), an Laufschiene/Laufwagen vor der
Wand
laufend, mit Endpuffer, langsam laufend

Oberfläche Türblatt HPL-beschichtet, mit
Vollspaneinlage,
Farbton nach Wahl des AG bzw. gem. Standardkollektion
des angebotenen Fabrikates, ähnlich RESOPAL 4232 Noce
Lyon, schwimmhallengeeignet

mit Lichtausschnitt Abm : 800 mm x 1.000 mm

Beschläge Griffschalen aus Aluminium, geeignet für
Schiebetüren

inkl. Schiebetür-Unterkonstruktion für
Metallständerwände als  Einbausatz aus
Aluminiumprofilen für einflügelige Schiebetüren

incl. Befestigungsmittel

liefern und montieren, Koordination mit dem Gewerk
Trockenbau ist einzukalkulieren.

Einbauort: EG, Raum-Nr. NA112/127
Tür-Nr.: NA112.02

Angebotenes Fabrikat/Produkt: '.........'
(Bietereintragung)
Menge: 1,000 St

**03.01.11 Türüberströmgitter Aluminium pulverbeschichtet, 425 x 125 mm**
Türüberströmgitter / Sichtschutzgitter,
2 teilig aus Aluminium pulverbeschichtet;
Farbe: analog Zarge
Abmessung: 425 x 125 mm,
freier Querschnitt mind. 150 cm²
einschließlich Gegenrahmen Aluminium naturfarben
eloxiert liefern und in Türblatt
einbauen, einschließlich Ausschneiden des
entsprechenden Querschnittes, Einleimen von
Schichtstoffstreifen farblich passend zum Türblatt an
den inneren Schnittkanten im Türblatt.

Einbauort EG, nach Erfordernis
Menge: 3,000 St

**03.01.12 Türunterschnitt, 2 cm herstellen**
Herstellen eines fachgerechten Türunterschnittes
von 2 cm zur Sicherstellung der Zuluft bei
innenliegenden, mit einer Lüftungsanlage versehenen
Räumen bei Türblättern der Breite 885 und 1010 mm

Einbauort: EG, nach Erfordernis
Menge: 3,000 St

**03.01.13 Wandtürpuffer, 15 mm lang, Edelstahl**
Lieferung und Montage von Wandtürpuffern.
Durchmesser 30 mm, Länge 15 mm aus Edelstahl - matt
geschliffen, mit gefedertem schwarzem elastischem
Puffer, diebstahlgeschützt durch verdeckte
Verschraubung, Oberfläche: B = matt
liefern und montieren einschl. Befestigungsmaterial

Angebotenes Fabrikat/Produkt: '.........'
(Bietereintragung)
Menge: 25,000 St

**03.01.14 Bodentürpuffer, 22,5 mm hoch, Edelstahl**
Lieferung und Montage von Bodentürpuffer.
Durchmesser 85 mm, Höhe 22,5 mm
aus Edelstahl, mit gefedertem schwarzem elestischem
Puffer, Oberfläche: B = matt
liefern und montieren einschl. Befestigungsmaterial.

Angebotenes Fabrikat/Produkt: '.........'
(Bietereintragung)
Menge: 10,000 St

**03.01.15 Türdrückergarnitur Aluminium**
Türdrückergarnitur als Innentürbeschlag,
L-Form-Griff, bei dem eine hochovale Handhabe im
90°-Gehrungsschnitt mit einem zylindrischen Drückerhals
zusammengesetzt ist,

beidseitige Bestückung der Tür,

Material: Aluminium
Oberfläche: fein matt gebürstet

liefern und einbauen
beidseitige Bestückung der Tür

Angebotenes Fabrikat/Produkt: '.........'
(Bietereintragung)
Menge: 25,000 St

**03.01.16 Zulage 1-flügeliger Türbeschlag WC-Einsteckschloss**
Zulage Pos. 03.01.02.1 für WC-Türen

Türbänder und Sicherungsbolzen:
gemäß Beschreibung und entsprechend den zu erwartenden
Lasten.

Schloss incl. Zubehör:
WC-Einsteckschloss

Einbauort: EG, NA104/105, NA104/106, NA115/119 und
NA120/121
Tür-Nr.: NA105.01, NA106.01, NA119.01 und NA121.01

Angebotenes Fabrikat/Produkt: '.........'
(Bietereintragung)
Menge: 4,000 St

**03.01.17 Zulage 1-flügeliger Türbeschlag, T 30 nach DIN 4102**
Zulage Pos. 03.01.02.1 für Brandschutztüren T 30 nach
DIN 4102, Riegel-Fallenschloss.

Türbänder und Sicherungsbolzen:
gemäß Beschreibung und entsprechend den zu erwartenden
Lasten.

Schloss incl. Zubehör:
Riegel-Fallen-Schloss, Edelstahlstulp, Riegel und
Falle, ohne Wechsel, Schließplatte. Vorgerichtet für
Profilzylinder.

Einbauort: EG NA113/127
Tür-Nr.: NA113.01

Angebotenes Fabrikat/Produkt: '.........'
(Bietereintragung)
Menge: 1,000 St

**03.01.18 Türdrückergarnitur Aluminium als WC-Garnitur, Behinderten- Ausstattung**
Türdrückergarnitur wie in Position 03.01.02.1
beschrieben, jedoch als WC-Garnitur für Behinderten-WC
Tür

liefern und einbauen
beidseitige Bestückung der Tür,

Gesonderte Türgriffhöhe von 85- 105  cm nach
DIN 18040- 1 beachten.

Angebotenes Fabrikat/Produkt: '.........'
(Bietereintragung)
Menge: 1,000 St

**03.01.19 Zulage Obentrschließer**
Zulage für die Ausrüstung die in den Vorposition
beschriebenen Innentüren
mit einem Obentürschließer einschließlich Feststeller
und Öffnungsbegrenzer gemäß DIN 18263 Teil 2
funktionsgeprüft.

Einbauort: EG, NA109/127, NA113/127 und NA126/127
Tür-Nr.: NA109.01, NA113.01 und NA126.01

Angebotenes Fabrikat/Produkt: '.........'
(Bietereintragung)
Menge: 3,000 St

**03.01.20 Einlassmuschelgriff**
Schiebetür-Muschelgriffe, Aluminium, rechteckig,
nach Bemusterung für Schiebetür der Position
03.01.10 liefern und fachgerecht einbauen,
einschließlich erforderlicher Fräs- und Einpassarbeiten
im Türblatt

Angebotenes Fabrikat/Produkt: '.........'
(Bietereintragung)
Menge: 2,000 St

**03.01.21 Zulage Stoßgriff/Anti-Panik-Stange, nach DIN EN1125**
Zulage für Lieferung und funktionsfertiger Montage
eines
Stoßgriffes/Anti-Panik-Stange an vor beschriebenen
Innentüren
inkl. passendem Türbeschlag

Angebotenes Fabrikat/Produkt: '.........'
(Bietereintragung)
Menge: 2,000 St

#### Bereich 03.02 Einbaumöbel

**03.02.1 Schreibtischanlage Schwimmmeisterraum**
Schreibtisch als tischlermäßig gefertigtes Möbel
herstellen,
liefern und montieren.

Konstruktion als individuell anzufertigender
Schreibtisch mit
einem klaren und minimalistischen Design.

Ausführung der Konstruktion nach beiliegenden
Zeichnungen:

ARC-3933-NA-BA Schreibtisch Schwimmmeisterraum

als Leitdetailpläne in Grundriss-, Schnitt- und
Detaildarstellung.

Die Kalkulation erfolgt auf Grundlage der oben
genannten
Planunterlagen. Die im Plan beschriebenen
Bauteilanforderungen sind entsprechend zu beachten.
Ergänzend zur Planung folgende allgemeine Hinweise:

Gesamtabmessung Schreibtisch
(B/T/H): 3.933 x 2.440 x 790 mm

Abmessung als Abwicklung:
Tisch: ca. 3.933 x 840 x 740 [BxTxH] in mm
Siteboard:  ca. 1.600 x 400 x 740 [BxTxH] in mm
Korpus Türenschrank mit 1 Boden: ca. 360 x 400 x 740
[BxTxH] in mm
Korpus Schubladenschrank mit 4 Schüben: ca. 360 x 400 x
740 [BxTxH] in mm
Korpus Schiebetürenschrank mit Mitteltrennwand und 1
Boden: ca. 1.205 x 740 x 840 [BxTxH] in mm
Kabelkanal horizontal 2-seitig: Außenmaß ca. 113 x 113
x
(3.707 + 2.275) [BxHxL] in mm, zur Installation unter
der
Tischplatte
Kabelkanal vertikal, 3-seitig: ca. 126 x 113 x 600 mm
(BxTxH)
Stützfüße 4 Stück: Dn 60mm, Höhe 700mm, aus Edelstahl

Elektro- bzw. Kabelkanal:

Herstellung und Montage eines Elektro- bzw.
Kabelkanals unter
der Arbeitsplatte entlang sämtlicher
Schrankkonstruktion, sowie
des freien Fußraums; lichte Innenabmessung: ca. 100 x
100
mm einschl. Durchbrüche in Korpus.
Gesamtlänge ca. 7,00 m

Einschl. der Herstellung von bis 4 Stück
Kabeldurchlässen in
der Arbeitsplatte, einschl. Lieferung und Einbau der
zugehörigen
Abdeck-Einsatzelemente für Kabelauslässe
Größe: bis Durchm. 60 mm

Einschl. der Herstellung von bis 5 Stück
Rundlochbohrung für
Steckdoseneinbau auf der Innenseite Kabelkanal gem.
Abwicklung, Einbau der Hohlraumdosen mit Abdeckung
erfolgt
bauseitig durch AN Elektro, Durchmesser ca. 68 mm.

Edelstahlsockel:
Herstellung und Montage eines aufgeschobenen u-förmigen
Sockelbleches entlang des unteren Anschlusses aus
Edelstahlblech d=1,0 mm, Höhe der Aufkantung beidseitig
150mm, an Unterkanten der Automatenverkleidung, mit
Bodendichtung- dauerhaft verklebt, Material:
Edelstahlblech
(V4A)

Montage:
Aufstellung des Schreibtisches mit ausreichend
dimensionierten
und in die Konstruktion integrierten Stellfüßen zum
ggf.
erforderlichen Höhenausgleich auf dem bereits
gefliesten
Fertigfußboden.
Maße der Tisch- und Tresenplatte, Form der Anlage,
Fachbödenanordnung und Aufteilung der kassenseitigen
Fach-
und Ablageböden sowie Funktion und Anordnung aller
beweglichen Teile der Anlage gem. vorgenannten und der
Ausschreibung beiliegenden Zeichnungen als
Kalkulationsgrundlage.

Bestandteil der angebotenen und auszuführenden Leistung
ist die Erstellung einer prüffähigen
Werkstattzeichnung gem.
Pkt. 3 ZTV Tischlerarbeiten mit allseitigen Ansichten,
aus denen
die Aufteilung der Fronten ersichtlich ist sowie
Grundriss- und
Querschnittszeichnungen in Anlehnung an die
Leitdetailplanung
des Ausschreibenden.

Das Aufmaß vor Ort obliegt dem AN.

Einbauort: Schwimmmeisterraum im Hallenbadbereich,
Raumnummer NA126
Menge: 1,000 St

**03.02.2 Kassentresen Foyer Raum NA108**
Kassentresen - Anlage als tischlermäßig gefertigtes
Einbaumöbel herstellen, liefern und montieren.

Konstruktion als individuell anzufertigende
Tresenanlage als
zentrales Möbelelement im Kassen-/Foyerbereich, gemäß
nachfolgender Beschreibung und Detailplanung

Ausführung der Konstruktion nach beiliegenden
Zeichnungen:

ARC_3925_NA_BA: Horizontalschnitte Kassentresen
ARC_3926_NA_BA: Vertikalschnitte und Ansichten
Kassentresen
ARC_3927_NA_BA: Ansicht Kassentresen - Farbkonzept

als Leitdetailpläne in Grundriss-, Schnitt- und
Detaildarstellung.

Die Kalkulation erfolgt auf Grundlage der oben
genannten
Planunterlagen. Die im Plan beschriebenen
Bauteilanforderungen sind entsprechend zu beachten.
Ergänzend zur Planung folgende allgemeine Hinweise:

Größe / Abmessung Tresenelement (exakte Maße gem.
vorg. Zeichnungen)

Gesamtabmessung Empfangstresen
(B/T/H): 4.800 x 2.000 x 1.050 mm

Abwicklung Tresenfront außen: ca. 6.980 mm
Abwicklung Tresenfront innen: ca. 5.490 mm
Höhe Arbeitsplatte: + 800 mm ü. OK FFb
Höhe Tresenplatte: + 1.050 mm ü. OK FFb
Breite Pendeltür Zugang ca. 940 mm (behindertengerecht)

Tresengrundkörper als zweiseitige schräge dem
Wandverlauf
angepasste Schreibtischanlage mit (kassenraumseitig)
offenen
und geschlossenen Fronten und durchgehender
Arbeitsplattenebene

einschl. ausziehbaren Schubladen, Drehtüren und
Abteilen
mit Einlegeböden für die Unterbringung von Computern,
Ticketdrucker und sonstigen Kassenausstattungen etc.;
Schrankfronten mit Einlegeböden, Seitenwände mit
Lochreihenbohrungen zur indiv. Einrichtung der
Einlegeböden
Seiten- und Korpuswände gem. zeichnerischer Darstellung
Tresenkonstruktion ist als komplettes Möbelstück zu
betrachten. Lieferung und Montage in Einzelstücken
möglich. Teilstücke und deren Verbindung in explizit
in der
Werkplanung dazustellen
einschl. Beleuchtung der außenseitigen Tresenfront
einschl. Anpassung an die vorhandenen Trockenbau- und
Stahlbetonwände
Arbeitsfläche als Schreibtisch, inkl. Klappdeckelkasse
(Lieferung durch AN Kassenanlage);
Zugangstür Kassenarbeitsplatz mit wandseitig montierten
Schwenkbeschlägen
farblich abgesetzte Arbeitsplatte bei + 800 OK Fb und
Abdeckplatte Tresen bei + 1.050 mm OK Fb inkl.
senkrechter Übergang
farblich abgesetzte Taschenablage (950 x 315 x 206 mm
(BxHXT)) bei + 710 OK FB
farblich abgesetzte Horizontalfugen zw.
Holzaußenfrontdekorplatten Tresen

Oberfläche:
Holzdekor gemäß Systembeschreibung.

Trägermaterial:
Gemäß Systembeschreibung. Materialstärke gemäß
Beschreibung.

Unterkonstruktion:
Gemäß Systembeschreibung.

Klappdeckelkasse
Einbau von 1 Stück Klappdeckelkasse (Lieferung durch AN
Kassenanlagenbau), Größe ca. 460 x 170 mm, einschl.
Herstellung der Ausschnitte und Aufnahmekonstruktion
wie
Seitenwände und Böden (vgl. Detailschnitt,
Detailgrundriss)

Technik Kassenanlage:
Bauseitig werden durch den AN Kassenanlage verschiedene
Komponenten der Kassenanlage im bzw. auf dem
Kassentresen installiert. Die dazu notwendigen
Vorleistungen,
z.B. die Aussparung für eine Kassenschublade werden
werkseitig durch den AN Möbeltischler ausgeführt. Siehe
Planunterlagen.

Elektro- bzw. Kabelkanal:
Herstellung und Montage eines Elektro- bzw.
Kabelkanals unter
der Arbeitsplatte entlang sämtlicher
Schrankkonstruktion,
lichte Abmessung: ca. 80 x 100 mm einschl. Durchbrüche
in
Korpus, Gesamtlänge ca.6,00 m,
einschl. der Herstellung von bis 8 Stück
Kabeldurchlässen in
der Arbeitsplatte, einschl. Lieferung und Einbau der
zugehörigen
Abdeck-Einsatzelemente für Kabelauslässe
Größe: bis Durchm. 80 mm,
einschl. der Herstellung von bis 18 Stück
Rundlochbohrung für
Steckdoseneinbau auf der Innenseite Tresenfront
(Kassenarbeitsplatz) gem. Abwicklung, Einbau der
Hohlraumdosen mit Abdeckung erfolgt bauseitig durch AN
Elektro, Durchmesser ca. 68 mm.

Beleuchtung:
LED-Lichtband entlang der oberen Außenkante vom
Kassentresen gemäß Schnittdarstellung. Inkl. passendem
Tragprofil. Gesamtlänge ca. 4,20 m, inkl.
Eckausbildung,
Mehraufwendungen für Gehrungsschnitte der Tragprofile
sind in
den Einheitspreis einzukalkulieren. Lichtfarbe 3000 K,
homogene Ausleuchtung (keine sichtbaren Lichtpunkte),
integrierbar in Lichtsteuerung über DALI/KNX, dimmbar,
IP-Klasse: IP54. inkl. RF-Funkfernbedienung bzw.
RF-Funktaster. Einschließlich aller Treiber, Trafos
und sonstiger
Anlagenteile. Schnittstelle ist eine bauseitige
Klemmdose (230V,
Leistung AN Elektro), integriert im Kassentresen.
Abstimmung
zum Standort und Kabelzug erfolgt im Rahmen der Werk-
und
Montageplanung.

beispielhaftes Produkt: PROLED® (MBN GmbH)
FLEX STRIP OPAL LIVERPOOL MONO
i.V.m. SWITCHING POWER SUPPLIES
i.V.m. RF PWM DIMMER 4-KANAL
i.V.m. RF-Funkfernbedienung bzw. RF-Funktaster, 4
Ausgangskanäle

Angeboten wird: '.........'

Hersteller/Marke: '.........'

Flex Strip: '.........'

Dimmer: '.........'

Funkfernbedienung / Funktaster: '.........'

(Bietereintragung erforderlich)

Edelstahlsockel:
Herstellung und Montage eines aufgeschobenen u-förmigen
Sockelbleches entlang des unteren Anschlusses aus
Edelstahlblech d=1,0 mm, Höhe der Aufkantung beidseitig
150mm, an Unterkanten der Automatenverkleidung, mit
Bodendichtung- dauerhaft verklebt, Material:
Edelstahlblech
(V4A)

Stöße sind im Eckbereich und auf Gehrung anzuordnen.
Mehraufwendungen für Gehrungsschnitte sind in den
Einheitspreis einzukalkulieren.

Gesamtlänge ca. 12,00m (Einzellängen bis 3,00 m)

Oberfläche:
gebürstet

Montage:
Aufstellung des Tresens mit ausreichend
dimensionierten und in
die Konstruktion integrierten Stellfüßen zum ggf.
erforderlichen
Höhenausgleich auf dem bereits gefliesten
Fertigfußboden.
Maße der Tisch- und Tresenplatte, Form der Anlage,
Fachbödenanordnung und Aufteilung der kassenseitigen
Fach- und Ablageböden sowie Funktion und Anordnung
aller
beweglichen Teile der Anlage gem. vorgenannten und der
Ausschreibung beiliegenden Zeichnungen als
Kalkulationsgrundlage.

Bestandteil der angebotenen und auszuführenden Leistung
ist die Erstellung einer prüffähigen
Werkstattzeichnung gem.
Pkt. 3 ZTV Tischlerarbeiten mit allseitigen Ansichten,
aus denen
die Aufteilung der Fronten ersichtlich ist sowie
Grundriss- und
Querschnittszeichnungen in Anlehnung an die
Leitdetailplanung
des Ausschreibenden.

In den Preis ist weiterhin die eigenverantwortliche
Koordinierung des Ausführenden mit der auf der
Baustelle
bereits tätigen Elektrofirma und dem Errichter der
Kassenanlage hinsichtlich der Leitungsmontage und der
Montage der erforderlichen Anschlussdosen in der
Wandung
des Eltkanals einzukalkulieren.

Das Aufmaß vor Ort obliegt dem AN.

Einbauort: Kassentresen im Foyer, Raumnummer NA108
Menge: 1,000 St

**03.02.3 Stützen und Riegel Unterkonstruktion Verglasung**
Lieferung und Einbau von verzinkten
Flach-Stahlprofilen als
Unterkonstruktion / Stützen + Riegel der
Tresenverglasung

Ausführung der Konstruktion nach beiliegenden
Zeichnungen:

ARC_3925_NA_BA: Horizontalschnitte Kassentresen
ARC_3926_NA_BA: Vertikalschnitte und Ansichten
Kassentresen
ARC_3927_NA_BA: Ansicht Kassentresen - Farbkonzept

Konstruktion bestehend aus:

glatte Flachstahlprofile befestigt an Leimholzstützen
der
Tresenkonstruktion mit zugelassenem Befestigungssystem,
oberflächenbündig versenkt
Profilbreite : ca. 40 mm
Profillänge Stützen: ca. 2.000 mm
Profillänge Riegel (oberer Abschluss der Konstruktion:
ca.
3.720 + 1.330 + 580 mm (gesamt: ca. 5.630 mm)
Materialstärke :  ca. 5mm
Material : Edelstahl (V4A), schwimmhallengeeignet
(chlorhaltige Umgebung)
Flachstahlprofil oberhalb der Tresenplatte mit 3 Stück
Bohrungen zur späteren Aufnahme der Glashalter.
Bohrung ca.
M8. Tatsächliche Lage und Größe jedoch in Abstimmung
und
nach Angabe des AN Glasbau.

Ausführung der Profile in Edelstahl (V4A), gebürstet,
Schutzdauer lang nach DIN EN ISO 12944-2

Montageplan nach Detailleitplanung bzw. im Zuge
Werkplanung
Tresen durch Bieter zu erstellen, einschl. Nachweis der
Verbindungsmittel

EINBAUORT: Kassentresen, Foyer, Raum NA108
Menge: 20,000 m

**03.02.4 Glasabtrennung Kassentresen**
Liefern und Montieren einer Ganzglasabtrennung
(Glaswand)
als 6-teilige raumtrennende Konstruktion;

Ausführung der Konstruktion nach beiliegenden
Zeichnungen:

ARC_3925_NA_BA: Horizontalschnitte Kassentresen
ARC_3926_NA_BA: Vertikalschnitte und Ansichten
Kassentresen
ARC_3927_NA_BA: Ansicht Kassentresen - Farbkonzept

Konstruktion rahmenlos, Befestigung der Einzelscheiben
über
beidseitig je 3 Stück Punkthalter an vorbereitete
Flachstahlprofile als Unterkonstruktion,
Verglasung bestehend aus 6 Stück Einzelelementen,
insgesamt
2 mal um 45° abgewinkelt.

GEOMETRIE
Konstruktionshöhe : ca. 70 bis 104 cm
Konstruktionslänge : gesamt ca. 3,60 m
verglaste Fläche 4 x vertikal geteilt, insgesamt 6
Einzelelemente, 2 Stück Anschlüsse im Winkel von 45°
abgewinkelt.
Einzelscheibengrößen (BxH)
1 x ca. 540 mm x 1.040 mm
1 x ca. 1.330 mm x 990 mm
2 x ca. 950 mm x 750 mm
1 x ca. 950 mm x 700 mm
- 1 x ca. 788 mm x 750 mm
Scheibenstoß : senkrecht, stumpf gestoßen, Kanten
gefast
Fugenausbildung max. 5mm, Fuge nicht verschlossen

VERGLASUNG
Ausführung der Verglasung als durchwurfhemmende
Verglasung nach DIN EN 356 A.
Verbund -Sicherheitsglas (VSG) nach DIN EN 12543-2
bestehens aus 2 x teilvorgestannten Glas (TVG) nach
DIN EN
1863 - zur Gewährleistung einer definierten
Restragfähigkeit im
Bruchzustand.
Glasdicke ca. 8 mm, jedoch nach stastischem
Erfordernis (stat.
Bemessung) unter Berücksichtigung der Scheibengrößen
und
der Lastannahmen nach den Bemessungstabellen des
Glas-Herstellers, orientierender Wert nach
überschlägiger
Vorbemessung ca. 8 mm.
Kanten umlaufend poliert
Glasoptik: Klarglas neutral

Ausarbeitung von ca.10 Stück Glasbohrungen in 2
Scheiben
930 x 750 bzw. 1.330 x 990 mm als Sprechöffnung im
Bereich
der Gelddurchreiche / Kassenarbeitsplätze
Größe durchmesser ca. 10 mm, Anornung nach
Zeichnung/Vorgabe des Architekten

ANSCHLÜSSE / BEFESTIGUNG
umlaufend freie Glasränder - keine festen Anschlüsse.
Jede
Glasscheibe mittels 6 Stück Glas-Punkthalter aus
Edelstahl an
dahinterliegenden Flachstahlstützen befestigt.
Punkthalter im zulässigen Befestigungssystem befestigt,
einschl. Dübel und Schrauben sowie Abstand der
Punkthalter
nach statischem Erfordernis;
Punkthalter für Glasdicke ca.8-10mm, jedoch nach stat.
Erfordernis,
Glas-/Stützenabstand bis ca. 10 mm

angebotene Glas-Punkthalter : '.........'
(Bietereintragung)

Material / Oberflächen der Punkthalter
Edelstahl, Oberfläche mattiert.
Material: Werkstoffnummer 1.4439 / 1.4539 (höher
legierte
Stähle) od. glw. - zwingend für den Einsatz in
Schwimmbadatmosphäre geeignet!

gewähleter Edelstahl-Werkstoff : '.........'
(Bietereintragung)

SONSTIGES :
Alle erforderl. bzw. ergänzenden Befestigungsmittel
wie Dübel,
Schrauben etc. für die Punkthalterbefestigung sowie
notwendige Justierschrauben, Unterlegeklötzer sowie das
Einsetzen der Dübel mit Silikon (Befestigung am
Baukörper)
sind einzukalkulieren,
Aufmaß am Objekt in Eigenverantwortung des AN;
Erstellung und Übergabe von Werkplanungsunterlagen
gem. ZTV - Pkt. 3;
incl. der optischen Kenntlichmachung der Verglasung
bis zur
Abnahme und dem anschl. Wiederentfernen dieser
Kennzeichnung (kann mit notw. Bauteilschutz verbunden
werden).
In den Preis einzukalkulieren sind alle
Montageaufwendungen
infolge des relativ hohen Eigengewichtes der
Einzelscheiben.

EINBAUORT: Kassentresen, Foyer, Raum NA108
Menge: 1,000 St

**03.02.5 Einbauschrank hinter Kassentresen**
Einbauschrank in Wandnische hinter dem Kassentresen -
Anlage als tischlermäßig gefertigtes Einbaumöbel
herstellen,
liefern und montieren.

Konstruktion als individuell anzufertigende
Schrankanlage als
ergänzendes Möbelelement im Kassen-/Foyerbereich, gemäß
nachfolgender Beschreibung und Detailplanung

Ausführung der Konstruktion nach beiliegenden
Zeichnungen:

ARC_3928_NA_BA: Einbauschrank am Kassentresen
Foyer - Neuer Anbau

als Leitdetailpläne in Grundriss-, Schnitt- und
Detaildarstellung.

Die Kalkulation erfolgt auf Grundlage der oben
genannten
Planunterlagen. Die im Plan beschriebenen
Bauteilanforderungen sind entsprechend zu beachten.
Ergänzend zur Planung folgende allgemeine Hinweise:

Größe / Abmessung Tresenelement (exakte Maße gem.
vorg. Zeichnungen)

Gesamtabmessung Einbauschrank:
(B/T/H): 2.000 x 400 x 2.200 mm

Schrankgrundkörper als dreiseitige geschlossenen
Fronten in
vorh. Wandnische aus Trockenbauwänden eingepasst.

einschl. Abteilen mit Einlegeböden sowie Schiebetüren,
verschließbar, für die Unterbringung von Ordnern,
Werbematerial etc.;
Schrankfronten mit Einlegeböden, Seitenwände mit
Lochreihenbohrungen zur indiv. Einrichtung der
Einlegeböden
Seiten- und Korpuswände gem. zeichnerischer Darstellung
Schrankkonstruktion ist als komplettes Möbelstück zu
betrachten. Lieferung und Montage in Einzelstücken
möglich. Teilstücke und deren Verbindung in explizit
in der
Werkplanung dazustellen
einschl. Anpassung an die vorhandene Trockenbauwände

Oberfläche:
Holzdekor gemäß Systembeschreibung.

Trägermaterial:
Gemäß Systembeschreibung. Materialstärke gemäß
Beschreibung.

Unterkonstruktion:
Gemäß Systembeschreibung.

Edelstahlsockel:
Herstellung und Montage eines aufgeschobenen u-förmigen
Sockelbleches entlang des unteren Anschlusses aus
Edelstahlblech d=1,0 mm, Höhe der Aufkantung beidseitig
150mm, an Unterkanten der Automatenverkleidung, mit
Bodendichtung- dauerhaft verklebt, Material:
Edelstahlblech
(V4A)

Stöße sind im Eckbereich und auf Gehrung anzuordnen.
Mehraufwendungen für Gehrungsschnitte sind in den
Einheitspreis einzukalkulieren.

Gesamtlänge ca. 2,00m

Oberfläche:
gebürstet

Montage:
Aufstellung des Schrankes mit ausreichend
dimensionierten
und in die Konstruktion integrierten Stellfüßen zum
ggf.
erforderlichen Höhenausgleich auf dem bereits
gefliesten
Fertigfußboden.
Maße der Schrankwände, Fachbödenanordnung und
Aufteilung
der Fach- und Ablageböden, Schranktüren sowie Funktion
und
Anordnung aller beweglichen Teile der Anlage gem.
vorgenannten und der Ausschreibung beiliegenden
Zeichnungen als Kalkulationsgrundlage.

Bestandteil der angebotenen und auszuführenden Leistung
ist die Erstellung einer prüffähigen
Werkstattzeichnung gem.
Pkt. 3 ZTV Tischlerarbeiten mit allseitigen Ansichten,
aus denen
die Aufteilung der Fronten ersichtlich ist sowie
Grundriss- und
Querschnittszeichnungen in Anlehnung an die
Leitdetailplanung
des Ausschreibenden.

In den Preis ist weiterhin die eigenverantwortliche
Koordinierung des Ausführenden mit der auf der
Baustelle
bereits tätigen Elektrofirma hinsichtlich der
Leitungsmontage
und der Montage der erforderlichen Anschlussdosen in
der
Wandung des Schrankes einzukalkulieren.

Das Aufmaß vor Ort obliegt dem AN.

Einbauort: Einbauschrank im Kassenraum, Raumnummer
NA108
Menge: 1,000 St

**03.02.6 Verkleidung Snack-Automaten**
freitragenden Wandverkleidung als tischlermäßig
gefertigte
Frontverkleidung herstellen, liefern und montieren.

Konstruktion als individuell anzufertigende
Wandverkleidung für
das Aufstellen verschiedener Automaten innerhalb einer
Wandnische als tischlermäßig individuell
anzufertigendes
Raum-Einbaumöbel, gemäß nachfolgender Beschreibung und
Detailplanung

Ausführung der Konstruktion nach beiliegender Zeichnung

ARC_3929_NA_BA: Verkleidung Gastroautomaten Foyer
- Neuer Anbau

als Leitdetailplan in Grundriss-, Schnitt- und
Detaildarstellung.

Die Kalkulation erfolgt auf Grundlage der oben
genannten
Planunterlagen. Die im Plan beschriebenen
Bauteilanforderungen sind entsprechend zu beachten.
Ergänzend zur Planung folgende allgemeine Hinweise:

Größe / Abmessung Automatenverkleidung (exakte Maße
gem. vorg. Zeichnungen)

Gesamtabmessungen Automatenverkleidung
(B/H):  2.300 x 2.200 mm

Abmessungen Verkleidung Oben 1: (B/H) 2.300 x 310 mm
Abmessungen Verkleidung linke Seite: (B/H) 100 x
1.885mm
Abmessungen Verkleidung zw. Automaten und
Abfallbehälter: (B/H) 50 x 1.885 mm
Abmessungen Verkleidung rechte Seite: (B/H) 50 x 1.885
mm
Verkleidung Abfallcontainer: (B/H) 400 x 1.885 mm
 mit an der Frontangebrachter dicht schließender
 Lippendichtung zur Verhinderung des Hinterlaufens bei
 Reinigungsarbeiten im Foyer
Unterschrank mit Gitterkorb: (B/T/H) 400 x 725 x 700 mm
 mit Schrankrollen zum Herausziehen des Korbes zum
 Entleeren
Verkleidung mit Einwurfklappe: (B/H): 400 x 300 mm
 Einwurfklappe beschriftet (Ätzung/Fräsung) mit
"ABFALL" in
 Abstimmung mit Architekten
Verkleidung über Einwurfklappe: (B/H) 400 x 835 mm

Möbel als mehrteilige Frontverkleidung, freitragend in
bauseitige
Wandnische und seitlich an Trockenbauwänden. Oberer
Anschluss an Trockenbauverkleidung. Geschlossene Front
inkl.
Aussparungen zur Aufnahme der Automaten, integrierter
Einwurfklappe und Unterschrank mit Gitterkorb als
Papierkorb

einschl. ausziehbaren Unterschrank mit Rollen, inkl.
Griffmulde, inkl. Gitterkorb als Papierkorb und
Lippendichtung;
einschl. selbstschließender, Einwurfklappe inkl.
Einbaurahmen aus Edelstahl
Aufteilung der Verkleidungselemente gem. zeichnerischer
Darstellung
Automatenverkleidung ist als komplettes Möbelstück zu
betrachten. Lieferung und Montage in Einzelstücken
möglich. Teilstücke und deren Verbindung in explizit
in der
Werkplanung dazustellen
einschl. Anpassung in die bauseits vorhandenen
Wandnische
einschl. eines schadfrei rückbaubaren
Verkleidungsbereiches zur späteren Ergänzung

Oberfläche:
Holzdekor gemäß Systembeschreibung.

Trägermaterial:
Gemäß Systembeschreibung. Materialstärke gemäß
Beschreibung.

Unterkonstruktion:
Gemäß Systembeschreibung.

Edelstahlsockel:
Herstellung und Montage eines aufgeschobenen u-förmigen
Sockelbleches entlang des unteren Anschlusses aus
Edelstahlblech d=1,0 mm, Höhe der Aufkantung beidseitig
150mm, an Unterkanten der Automatenverkleidung, mit
Bodendichtung- dauerhaft verklebt, Material:
Edelstahlblech
(V4A)

Gesamtlänge ca. 60 cm (Einzellängen: 100 mm und 600 mm)

Oberfläche:
gebürstet

Montage:
Verdeckte Montage der Automatenverkleidung auf
vorgenannter
Unterkonstruktion. mit ausreichend dimensionierten
Schraub-
und Dübelkombination. Verdeckte Montage der
Verkleidung für
die spätere Ergänzung eines weiteren Automaten (freier
Stellplatz) vertikalen und horizontalen Kanthölzern
ca.  60 mm x
40 mm als Rahmenbau. Der Rückbau dieses Bereiches muss
schadlos möglich sein. Ausbildung einer ca. 20 mm
Schattenfuge im Randbereich.

Befestigungsmittel schwimmhallengeeignet.

Ausführung der Dekore jedoch nach Bemusterung /
Musterfläche und Freigabe durch den Architekten
Bemusterung im Zuge der Werkplanung.

Bestandteil der angebotenen und auszuführenden Leistung
ist die Erstellung einer prüffähigen
Werkstattzeichnung gem.
Pkt. 3 ZTV Tischlerarbeiten mit allseitigen Ansichten,
aus denen
die Aufteilung der Fronten ersichtlich ist sowie
Grundriss- und
Querschnittszeichnungen in Anlehnung an die
Leitdetailplanung
des Ausschreibenden.

Einbauort: Automatenverkleidung im Foyer EG, NA101
Menge: 1,000 St

**03.02.7 Verkleidung Kassenautomat**
freitragenden Wandverkleidung als tischlermäßig
gefertigte
Frontverkleidung herstellen, liefern und montieren.

Konstruktion als individuell anzufertigende
Wandverkleidung für
das Aufstellen eines Kassenautomaten innerhalb einer
Wandnische als tischlermäßig individuell
anzufertigendes
Raum-Einbaumöbel, gemäß nachfolgender Beschreibung und
Detailplanung

Ausführung der Konstruktion nach beiliegender Zeichnung

ARC_3930_NA_BA: Verkleidung Kassenautomaten
Foyer - Neuer Anbau

als Leitdetailplan in Grundriss-, Schnitt- und
Detaildarstellung.

Die Kalkulation erfolgt auf Grundlage der oben
genannten
Planunterlagen. Die im Plan beschriebenen
Bauteilanforderungen sind entsprechend zu beachten.
Ergänzend zur Planung folgende allgemeine Hinweise:

Größe / Abmessung Automatenverkleidung (exakte Maße
gem. vorg. Zeichnungen)

Gesamtabmessungen Automatenverkleidung
(B/H):  ca. 1.200 x 2.200 mm

Abmessungen Verkleidung Oben 1: (B/H) 1.200 x 445 mm
Abmessungen Verkleidung linke Seite: (B/H) 180 x
1.755mm
Abmessungen Verkleidung rechte Seite: (B/H) 180 x 1.755
mm
Aussparung Kassenautomat: (B/H) ca. 840 x 1.700 mm

Möbel als mehrteilige Frontverkleidung, freitragend in
bauseitige
Wandnische und seitlich an Trockenbauwänden. Oberer
Anschluss an Trockenbauverkleidung. Geschlossene Front
inkl.
Aussparungen zur Aufnahme der Automaten

Aufteilung der Verkleidungselemente gem. zeichnerischer
Darstellung
Automatenverkleidung ist als komplettes Möbelstück zu
betrachten. Lieferung und Montage in Einzelstücken
möglich. Teilstücke und deren Verbindung in explizit
in der
Werkplanung dazustellen
einschl. Anpassung in die bauseits vorhandenen
Wandnische
einschl. eines schadfrei rückbaubaren
Verkleidungsbereiches zur späteren Ergänzung

Oberfläche:
Holzdekor gemäß Systembeschreibung.

Trägermaterial:
Gemäß Systembeschreibung. Materialstärke gemäß
Beschreibung.

Unterkonstruktion:
Gemäß Systembeschreibung.

Edelstahlsockel:
Herstellung und Montage eines aufgeschobenen u-förmigen
Sockelbleches entlang des unteren Anschlusses aus
Edelstahlblech d=1,0 mm, Höhe der Aufkantung beidseitig
150mm, an Unterkanten der Automatenverkleidung, mit
Bodendichtung- dauerhaft verklebt, Material:
Edelstahlblech
(V4A)

Gesamtlänge ca. 400 cm (Einzellängen: 2 x 200 mm)

Oberfläche: gebürstet

Montage:
Verdeckte Montage der Automatenverkleidung auf
vorgenannter
Unterkonstruktion. mit ausreichend dimensionierten
Schraub-
und Dübelkombination. Verdeckte Montage der
Verkleidung an
vertikalen und horizontalen Kanthölzern ca.  60 mm x
40 mm als
Rahmenbau. Der Rückbau dieses Bereiches muss schadlos
und einfach möglich sein. Ausbildung einer ca. 20 mm
Schattenfuge im Randbereich.

Befestigungsmittel schwimmhallengeeignet.

Ausführung der Dekore jedoch nach Bemusterung /
Musterfläche und Freigabe durch den Architekten
Bemusterung im Zuge der Werkplanung.

Bestandteil der angebotenen und auszuführenden Leistung
ist die Erstellung einer prüffähigen
Werkstattzeichnung gem.
Pkt. 3 ZTV Tischlerarbeiten mit allseitigen Ansichten,
aus denen
die Aufteilung der Fronten ersichtlich ist sowie
Grundriss- und
Querschnittszeichnungen in Anlehnung an die
Leitdetailplanung
des Ausschreibenden.

Einbauort: Automatenverkleidung im Foyer EG, NA101
Menge: 1,000 St

USt %: 19,00
